# Iso-Fenster mit Aufstockung
Angebotsaufforderung (GAEB 90, DA83)
Währung: EUR

## Kunstoff-Fenster-Rollladen
Datum: 06.11.24

*Hinweis*
Angaben zum Gebäudebestand

Lage der Baumaßnahme

Bischof-Franz-Wolf-Str. 18 + 20
45357 Essen-Gerschede

Baubeginn:
Balkontüren Bestand: 24.03.2025

Treppenhausfenster: 31.03.2025

Vorhandene Gebäudeart

2 vorhandene, baugleiche und bewohnte Wohngebäude mit
jeweils 4 Bestandswohnungen. Entsprechend insgesamt 8
Bestandswohnungen

Vorhandene Bauweise/ Bauart

2 1/2-geschossiges Wohngebäude (Zweispänner) mit
Unterkellerung und nicht ausgebautem Dachgeschoss

- Massivbauweise
- Tragende Wände aus Mauerwerk
- Stahlbetondecken im Keller-, Erd- und Obergeschoss
- Betonwiderlager oberhalb der Obergeschossdecke
- Stahlbetontreppenlauf u. Treppenpodeste aus
Stahlbeton bis
  ins Dachgeschoss
- Estrich mit Wärmedämmung im Dachgeschoss
- Gemauerte Kaminzüge im Dachgeschoss
- Z. T. Außenfassade mit WDVS ( 6cm)
- Holzdachkonstruktion (Pfettendach mit
Betonwiderlager)
- Betonziegeleindeckung

Vorhandene Hausanschlüsse

- Strom- und Fernwärmeanschluss
- Hauswasseranschluss
- TV-Kabelhausanschluss

Grundstückserschließung

Die Erschließung des Grundstückes an die vollständig
ausgebauten öffentlichen Straßen im Sinne des
Baugesetzbuches und des Erschließungsbeitragsgesetzes
ist gesichert.

Ansichten Bestandsgebäude

Angaben Dachaufstockung

Auflistung der Dachgeschossaufstockungen u.
Wohnungsgrundrisse

Beide Bestandsgebäude erhalten eine Dachaufstockung in
Holztafelbauweise.

Die Dachgeschossaufstockung besteht je Hausnummer aus:

1 Stück 4-Raumwohnung mit einer Wohnfläche ohne die
Balkonfläche von ca. 81,80 m²

1 Stück 2-Raumwohnung mit einer Wohnfläche ohne die
Balkonfläche von ca. 55,70 m²

Die Gesamtwohnfläche der 4 neuen Wohneinheiten beträgt
ca. 275 m²

Ansichten Aufstockung

Schnitt

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Besondere Zusätzliche Technische Vertragsbedingungen
(ZTV)
Fenster-, Rollläden- u. Haustüranlagen

1.0  Allgemein

1.1
Maßgebend für die Lieferung und Ausführung der
Leistungen sind die ATV in der VOB-Teil C und weitere
DIN-Vorschriften.
Alle Leistungen sind nach dem zum Zeitpunkt der
Ausführung geltenden Normen, Verordnungen, Richtlinien
etc. auszuführen.

Weiterhin gelten sämtliche europäischen und nationalen
Vorschriften,
Merkblätter, Stoff- und Prüfnormen usw. jeweils in
ihrer aktuellen Fassung.

Als vereinbart gelten weiterhin die
Herstellerverarbeitungs- angaben, Zulassungen und
Empfehlungen der jeweiligen Fachverbände.

Folgende Vorschriften sind besonders zu beachten:

GEG  Gebäudeenergiegesetz

Unfallverhütungsvorschriften/ Regeln der BG Bau
(Berufsgenossenschaft der Bauwirtschaft)
BGV  BG-Vorschriften
BGR  BG-Regeln
BGI  BG-Informationen
BGG  BG-Grundsätze

BetrSichV  Betriebssicherheitsverordnung mit den
dazugehörigen Technischen Regeln ,TRBS"
a.a.R.d.T.  Die Allgemein anerkannten Regeln der
Technik

DIN 18 355  Tischlerarbeiten,
DIN 18 358  Rollladenarbeiten,
DIN 18 361  Verglasungsarbeiten
DIN 18 040  Barrierefreies Bauen
DIN 18 335  Stahlbauarbeiten
DIN 18 336  Abdichtungsarbeiten
DIN 18 357  Beschlagarbeiten
DIN 18 360  Metallbauarbeiten
DIN 18 361  Verglasungsarbeiten
DIN 18 363  Maler- und Lackierarbeiten
DIN 18 364  Korrosionsschutzarbeiten an Stahlbauten

VDI 2719 Schalldämmung von Fenstern und deren
Zusatzeinrichtungen

ift FE-05/2 Einsatzempfehlungen für Fenster und
Außentüren sowie sonstige Merkblätter und Richtlinien
des ift Rosenheim e.V.

Technische Richtlinien
Institut des Glaserhandwerks für Verglasungstechnik und
Fensterbau, Hadamar

VFF-Merkblätter
Verband der Fenster- und Fassadenhersteller e.V. (VFF)

RAL-RG 607/2
Einsteckschlösser, Rohrrahmenschlösser und
Mehrfachverriegelungen - Gütesicherung

RAL-RG 607/3
Drehbeschläge und Drehkippbeschläge - Gütesicherung

RAL-RG 607/8
Tür- und Sicherheitstürbänder - Gütesicherung

IVD-Merkblätter
Industrieverband Dichtstoffe e.V. (IVD)

BFS Merkblatt 23
Technische Richtlinien für das Abdichten von Fugen im
Hochbau und von Verglasungen Herausgeber:
Bundesausschuss Farbe und Sachwertschutz (BFS)

Weiterhin gelten sämtliche europäischen und nationalen
Vorschriften, Merkblätter, Stoff- und Prüfnormen usw.
jeweils in ihrer aktuellen Fassung.

Als vereinbart gelten weiterhin die
Herstellerverarbeitungsangaben, Zulassungen und
Empfehlungen der jeweiligen Fachverbände.

DIN 16830-2 Fensterprofile aus hochschlagzähem
Polyvinylchlorid (PVC-HI), weiß; Anforderungen
DIN 16830-3 Fensterprofile aus hochschlagzähem
Polyvinylchlorid (PVC-HI) - Teil 3: Profile mit
beschichteten, farbigen Oberflächen; Anforderungen

RAL-GZ 716/1 Kunststoff-Fenster -Gütesicherung
Abschnitte 1 bis 3

VFF KU.01
Visuelle Beurteilung von Oberflächen von
Kunststofffenster- und Türelementen Herausgeber:
Verband der Fenster- und Fassadenhersteller e.V. (VFF)

ZTV Kunststofffenster
Herausgeber: Fachabteilung Kunststofffenster des
Verbandes der Fenster- und Fassadenhersteller e.V.
(VFF)

Technische Richtlinien vom Bundesverband Rollladen +
Sonnenschutz e.V.

Die Baustellenordnung der Covivio Immobilien GmbH

Grundsätzlich sind nur Produkte zu verarbeiten, die
entsprechend der europäischen Richtlinien eine
CE-Kennzeichnung unterliegen und besitzen.
Bezüglich der Wärmeleitfähigkeit sind zusätzlich zur
CE-Kennzeichprodukte zugelassen, die zudem einer
Fremdüberwachung einer von Ländern zugelassenen Stelle
unterliegen und entsprechend überwacht sind.

1.2
Material- u. Unterkunftsräume werden bauseitig nicht
zur Verfügung gestellt.

1.3
Bauaufzüge werden bauseitig nicht zur Verfügung
gestellt.

1.4
Strom u. Wasseranschlüsse sind an der Baustelle
vorhanden.  Anteiligen Verbrauchskosten werden mit 0,3%
von der Schlussrechnung in Abzug gebracht .

1.5
Das Einputzen (Nachputz) von evtl. nachträglich
eingebauter  Fensteranlagen u. Fensterbauteile wie
z.Bsp. Aussen-u. Innenfensterbänke, Rollladenkästen
etc., ist in den EP's einzukalkulieren u. wird nicht
gesondert vergütet. Dies gilt ebenfalls für
durchzuführende Schutzmaßnahmen an diesen Bauteilen,
sowie für das Schließen kleiner nachträglicher
gebohrter oder gespitzter Mauerwerksöffnungen.

1.6
Die Baustelle ist täglich sauber zu halten und
sämtliche Schutt und Materialreste sind ohne besondere
Aufforderung vom AN zu entsorgen. Der Auftraggeber
behält sich vor Bauschuttcontainer aufzustellen und die
hierfür anfallenden Kosten anteilig auf die
ausführenden Firmen umzulegen und von der
Schlussrechnung in Abzug zu bringen.

2.00 Technische Ausführungsvereinbarungen

2.01  Statische Anforderungen

Die Fensterkonstruktion einschl. der
Verbindungselemente, muss alle auf sie einwirkenden
Kräfte aufnehmen und an den Baukörper abgeben können.
Unter den angenommenen Beanspruchungen darf sich Rahmen
und Scheibenrand zwischen zwei Auflagern nicht mehr als
1/300 der Länge durchbiegen. Bei Verwendung von
Isolierglas die Durchbiegung des Scheibenrandes,
zwischen gegenüberliegenden Scheibenkanten, max. 8 mm
nicht überschreiten.
DIN 1055 Teil 3:  Horizontallasten (Seitenkräfte) an
  Verglasungen und Riegel bis
Brüstungshöhe.
DIN 1055 Teil 4:  Windlasten
DIN 18056  Fensterwände: Bemessung und
Ausführung

2.02  Wärme- und Feuchtigkeitsschutz
Für die Anforderungen an den Wärmeschutz gelten
allgemein die Ausführungen des GEG.
Die Einwirkung von Schlagregen und Tauwasser ist so zu
begrenzen, dass Schäden vermieden werden, z.B.
unzulässige Minderung des Wärmeschutzes.

2.03  Schallschutz
Für den Schallschutz gilt die DIN 4109, die ergänzenden
Bestimmungen zur DIN 4109 und die VDI-Richtlinie 2719.
Anschlüsse zw. Fenster (Türen) und Baukörper sind unter
Beachtung der Anforderungen an die Schalldämmung der
Fenster auszubilden. ALU - Fensterbänke und
Blechverkleidungen sind zu entdröhnen.
Hier ist auch die DIN 18360 zu beachten.

2.04  Sicherheit (Widerstandsklassen)

DIN EN 1627 RC 1 - 6
DIN EN 356 P4A Verglasung
DIN 52290 A3 Verglasung, durchwurfhemmend.
DIN 18252
DIN 18257
DIN 18251
DIN 18250
DIN V ENV 1628 bis 1630
RAL-RG 607/13

Die im Leistungsverzeichnis beschriebenen und
geforderten Widerstandsklassen sind entsprechend der
DIN EN 1627 durch Vorlage eines
Klassifizierungsberichtes einer anerkannten Prüfstelle
nachzuweisen.
Mit der Forderung einer bestimmten Widerstandsklasse
wird dem Hersteller ein Paket von Sicherheitsmerkmalen
vorgeschrieben. Aufgrund dieser Vorschriften ist ein
beliebiger Austausch von Einzelheiten der Konstruktion
nicht möglich. So ist mit der Forderung nach der
Widerstandsklasse bei einem bestehenden System der
Beschlagtyp und das Profilsystem sowie die
Widerstandsklasse der einzusetzenden Verglasung
festgelegt und einzuhalten.
Der fachgerechte Einbau nach der Montageanleitung des
Fensterherstellers ist durch Vorlage einer
Montagebescheinigung nach dem Muster Tabelle NA.5 der
DIN EN 1627 nachzuweisen.

Zu liefernde Mindestwiderstandsklasse: RC 2N

2.05  Recycling
Es werden nur Fenster-/ Tür-Systeme bewertet, die eine
Entsorgung mit anschließendem Recycling gewährleisten.
Altfenster und Profilreste müssen aufgearbeitet,
stofflich getrennt und wiederverwertet werden. Ein
Nachweis ist auf Verlangen der Bauleitung vorzulegen.

2.06  Ü-Zeichen im Fensterbau
Für Fenster, Türen und Aufsatzrollladen ist vom
Auftragnehmer ein Übereinstimmungsnachweis zu führen
und die Produkte (z. B. im Lieferschein) mit dem
Ü-Zeichen zu kennzeichnen. Hierzu ist eine werkseigene
Produktionskontrolle notwendig. Betriebe die das
RAL-Gütezeichen führen und nach DIN ISO 9000
zertifiziert sind erfüllen diese Voraussetzung
automatisch.

2.07  Schlagregen- und Fugendurchlässigkeit
Schlagregendichtheit und Fugendurchlässigkeit müssen
entsprechend der DIN 18055 ausgeführt werden.

2.08  PVC-U
Es sind nur Kunststoffprofile aus
Qualitätsmarkenrohstoffen auf der Basis eines
weichmacherfreien, hochschlagzähen Polyvinylchlorid
(PVC-U) zugelassen. Diese können sowohl vollständig aus
Frischmaterial bestehen als auch aus einem
Recyclatkern, wenn dieser in Coextrusion hergestellt
und umlaufend durch PVC-U Frischmaterial abgedeckt ist.

2.09  Metallteile
Alle Aussteifungen müssen aus sendzimirverzinktem Stahl
der Güte FE-P02-Z-275 NA sein, Wandstärke mind. 1,5 mm
dick.

2.10  Dichtungen
Außendichtungen zw. Blend- und Flügelrahmen, sowie zw.
Glas und Glasleiste müssen zum System passen und aus
APTK- (EPDM) Qualität bestehen. Sie müssen in einer
Ebene liegen und in den Gehrungen durchgezogen, oder
mit Kleber homogen verbunden werden. Es dürfen nur von
Systemhersteller zugelassene Dichtungen verwendet
werden.

2.11  Qualitätsstandard
Es dürfen nur Profilsysteme angeboten werden, die den
Güte- und Prüfbestimmungen gemäß RAL-Richtlinien GZ
716/1 entsprechen. Alle Hauptprofile müssen mit dem
Prüfzeichen der Gütegemeinschaft (QKE) gekennzeichnet
sein. Entsprechende und gültige Prüfzeugnisse sind auf
Verlangen vorzulegen. Prüfnachweise müssen auf die
geforderten Beanspruchungen ausgestellt sein. Die zum
Einsatz kommende Flügelgröße muss in der erforderlichen
Beanspruchungsgruppe durch gültige Eignungsprüfungen
abgedeckt werden.

2.12  Profilausbildung
Blendrahmen müssen mindestens als 5-Kammerprofile,
Riegel, Pfosten und Flügel als Mehr-Kammerprofile
ausgebildet sein. Außenwandstärke nach RAL 3 mm,
Profiltiefe min. 70 mm. Die Befestigung aller
Beschlagteile muss durch min. zwei PVC - Wandungen
erfolgen. Blend- und Flügelrahmenfalze müssen nach
Vorschrift entwässert, Glasfalze zusätzlich belüftet
werden. Schlitze müssen min. 6 x 30 mm groß und
entsprechend den Richtlinien angeordnet sein.
Entwässerungen durch die Verstärkungskammer sind nicht
zulässig. Entwässerungsöffnungen in den Sichtflächen
müssen durch PVC-Kappen abgedeckt werden.

2.13  Rahmenverbindungen
Bei geschweißten Rahmenverbindungen muss die Nahtgüte
der Eck- und T-Stöße den Werten der
RAL-Gütebestimmungen entsprechen. Eckverbindungen sind
im Press-Stumpf-Schweißverfahren herzustellen.
Gehrungen müssen der Scheibenlast und den funktionellen
Belastungen dauerhaft standhalten. Bei Riegel und
Pfosten sind einwandfrei abdichtende
Schraubverbindungen zugelassen.

2.14  Beschläge
Beschläge müssen nach DIN 18357 ausgebildet sein und
den Güte- und Prüfbestimmungen der Gütegemeinschaft
entsprechen. Die Prüfnachweise müssen auf die
geforderten Beanspruchungen und Flügelgröße ausgestellt
sein. Eck-, Scherenlager und Rollzapfen müssen
justierbar sein. Das Ecklager muss den Flügel bei jeder
Stellung sicher führen und ein Aushebeln durch
aufschlagende Flügel verhindern. Die Ausstellschere
muss sicher verhindern, dass sich der Flügel bei einer
Fehlbedienung aushängt oder aufschlägt. Bei
Kippbeschlägen mit Gestänge muss zusätzlich eine
Sicherungsschere im Falz angebracht werden. Für
Drehbeschläge müssen die Scharniere und Lager im
Eckbereich angebracht werden und verstellbar sein.
Entsprechend der Flügelhöhe sind auf der Bandseite
ausreichend Verriegelungen zu montieren. Balkon-
und/oder Terrassentüren erhalten Rollschnäpper und
Zuziehgriff. Fußpunktausführung bei Balkon- und/oder
Terrassentüren siehe Positionstext.
Blendrahmenschwellen erhalten einen ALU - Trittschutz.

2.15  Montage
Ausgleich von Bewegungen durch Temperaturveränderungen,
Windlasten und Bauwerksverformungen muss gewährleistet
sein. Die Befestigung muss mit auf das Mauerwerk
abgestimmten Durchsteckdübeln oder Ankern spannungsfrei
erfolgen. Befestigungsabstand von Ecke oder Sprosse
muss ca. 200 mm, der Abstand untereinander max. 700 mm,
betragen.

2.16  Glasaufbau
Es dürfen nur ISO-Glasscheiben verwendet werden, die im
Randverbund ein Herstellungsdatum aufweisen.
Zweischeiben Isolierverglasung muss der
Beanspruchungsgruppe 5, der Verglasungstabelle vom
Institut für Fenstertechnik in Rosenheim entsprechen.
Brüstungsscheiben raumseitig mit VSG. Zusätzliche
Forderungen siehe Ausschreibungstext.

2.17  Glaseinbau
Für Verglasungsarbeiten gelten folgende Richtlinien:
Garantieverbindung der ISO-Glashersteller
DIN  7863  Elastomer -Dichtstoffe
DIN 18056  Fensterwände
DIN 18361  Verglasungsarbeiten
DIN 18545  Abdichten von Verglasungen
Verarbeitungsrichtlinien der Dichtstoffhersteller
Verarbeitungsrichtlinien der Profilhersteller

Die nutzbare Glasfalztiefe muss für Isolierglas min. 25
mm betragen. Der Falzgrund muss eben, ohne Vorsprünge
ausgebildet sein und eine vollflächige Auflage der
Trage- und Distanzklötze haben.
Glasleisten müssen grundsätzlich innen liegen, maßgenau
eingepasst und konstruktiv so ausgebildet sein, dass
sie durchlaufend kraftschlüssig einrasten. Der Einbau
von Paneelen erfolgt sinngemäß, ggf. mit
Falzverbreiterungsprofilen. Scheibendicke, Dichtprofile
und Glasleisten müssen aufeinander abgestimmt sein.
Dichtungen müssen in den Flügelecken durchlaufen
(Endlosdichtung) und werden nur einmal am oberen
Flügelprofil durch Verkleben miteinander verbunden.

2.18  Verklotzen
Tragende Klötze müssen min. 100 mm lang und gegen
Verrutschen gesichert sein. Trage- und Distanzklötze
sind entsprechend der Flügelöffnungsart, nach den
Richtlinien der techn. Beratungsstelle des
Glaserhandwerks Hadamar (Schrift 3), einzusetzen.
Grundsätzlich dürfen keine Holzklötze verwendet werden.
Zur Verwendung kommen nur Klötze aus weichmacherfreien
Kunststoffen.

2.19  Fugenabdichtung
Anschlüsse zum Baukörper müssen den bauphysikalischen
Anforderungen gerecht werden, d.h. Anforderungen aus
Wärme-, Feuchtigkeits-, Schallschutz und
Fugenbewegungen sind zu beachten. Sie müssen einen
Dampfdruckausgleich zur Außenseite ermöglichen.
Raumseitige Fugen dienen umlaufend als Dampfbremse und
müssen verhindern, dass Feuchtigkeit zwischen Rahmen
und Wand eindringen kann.
Das Dichtsystem muss mit den angrenzenden Haftflächen
nach DIN 52452 verträglich sein. Die Vorschriften der
Dichtsystem-Hersteller sind zu berücksichtigen.
Bei Abdichtungen mit spritzbaren Dichtstoffen gelten
DIN 18540 und DIN 18545 Teil 2. Eine Zweiflankenhaftung
ist sicherzustellen, bei Verwendung von nicht saugenden
Hinterfüllmaterialien.
Für die Abdichtungen mit vorkomprimierten Dichtbändern
sind die Herstellerangaben zu beachten.
Für Abdichtungen mit Abdichtungsfolie gilt DIN 18195.
Zur Wahrung der Funktionsfähigkeit sind diese
mechanisch zu sichern. PVC-Profile dürfen nicht mit
bitumenhaltigen Stoffen in Verbindung kommen, es dürfen
nur kalt verschweißbare Folien verwendet werden.

2.20  Aufsatzrollladenkasten u. Rolladenprofil/
-panzer

Es sind Aufsatzkästen der Firma Exte Typ Elite XT mit
den Abmessungen H 240 x B 255 mm zu liefern u.
montieren.

Verarbeitung und Montage von Rollladen erfolgt nach DIN
18358 und den Herstellerrichtlinien.
Der Panzer darf im geschlossenen Zustand keine
Luftschlitze aufweisen und ist mit Aufhängefedern und
Arretierung auszubilden.
Entsprechend der DIN 1055 muss der Kasten statisch
ausreichend dimensioniert sein, Aussteifungen müssen im
Fensterblendrahmen und/oder als Stahl-Formteil im
Kasten angeordnet werden. Das Bodenprofil muss nach
außen geneigt sein um abtropfendes Regenwasser
abzuleiten. Kasten und Fenster müssen formschlüssig und
durch zusätzliches Verschrauben zusammengefügt werden.

2.21  Profilsystem

Es sind nur Systeme zugelassen, die das RAL-Gütezeichen
führen und nach DIN ISO 9000 zertifiziert sind.

Vom Bieter angebotenes Profilsystem:

Profilsystem:
.......................................................
....

Serie:
.......................................................
....

2.22  Beschlagssystem

Es sind nur Beschläge von den Herstellfirmen Roto,
Winkhaus oder Siegenia zugelassen.

Vom Bieter angebotenes Beschlagsystem

Dreh- und Drehkipp-Beschläge

Fabrikat:
.......................................................
...

Serie:
.......................................................
....

2.23  Schwellenlose u. barriefreie Aluminium-
Boden-/Nullschwelle für Terrassen- u. Balkontüren der
 Firma Alumat oder gleichwertig

Vom Bieter angebotenes System

Schwellenprofil

Fabrikat:
.......................................................
...

Serie:
.......................................................
....

2.24  Glasfabrikat

Vom Bieter angebotene Glasart

Isoierverglasung

Fabrikat:
.......................................................
...

Serie:
.......................................................
....

2.25  Ausführungsbeschreibung

Alle Fenster bzw. -Türen sind als flächenversetzte
Kunststoff-Fenster aus Hart - PVC gem. Ausschreibung u.
Ansichtszeichnungen unter Beachtung der
Zusätzliche Technische Vertragsbedingungen (ZTV)
und nachfolgenden Ausführungsbeschreibung fachgerecht
herzustellen, zu liefern und einzubauen.

Die in den Positionstexten angegebenen Maße dienen der
Orientierung. Vor der Fertigung ist ein örtliches
Aufmaß zu nehmen und danach entsprechend zu fertigen.

Fenster

Profilart:
Breiter Blendrahmen (ca. 85 mm) und Flügel,
Abrollleiste, Trichter,
Fensterbankanschlussprofil. Bei allen bodentiefen
Fenstern bzw. Türen mit Trittschutzprofil u.
Bodeneinstandsprofil, Höhe ca.180 mm  im EG u. ca.150
mm in allen den weiteren Geschossen

Profilfarbe:  beidseitig weiß

Beschläge :  LM - eloxiert, verdeckt, mit
Einhandbedienung einschl. weißer  Abdeckkappen

Fensterolive  weiß

Lippendichtung: min. doppelt umlaufend

Montage:
oben an Betonsturz bzw./ -decke
unten an Mauerwerk u. Metall-Leichtbetonfensterbank bei
Verblendung bzw. an Mauerwerk u. an Metall-Fensterbank
bei Wärme-Dämm-Verbund-System
Anschlag:  Innen ca. 40 mm

Verglasungsart:
3-fach Verglsung Sanco Plus mit warmer Kante

Bewertetes Schalldämm  Maß Rw,r mindestens 30 dB
(vgl. DIN 4109, Beiblatt 1, Tab.40).

U-Wert < 0,95 W/m2K

Bodentiefe Fensteranlage, sowie Fensteranlagen die
keine  ausreichende Brüstungshöhe von mind. 70 cm
haben, sind mit Verbundsicherheitsglas auszustatten.

Abdichtung:
a)
Allseitig wärmegedämmt durch Ausfüllen der Fugen zum
Baukörper mit PU-Montageschaum
b)
Allseitig luft-/winddicht nach DIN 4108-7 z. B. durch
Einbau von überputzbaren Butylbändern innen
c1)
Bei Verblendmauerwerk allseitig schlagregendicht und
diffusionsoffen nach DIN 18542 BG1 z. B. durch Einbau
von imprägnierten, UV - beständigen und
vorkomprimierten Schaumstoff-Dichtbändern.
c2)
Bei Wärme-Dämm-Verbund-System schlagregendicht und
diffusionsoffen nach DIN 18542 BG1 z. B. durch Einbau
von Dichtungsbahn als wannenförmige Flächenabdichtung
unter Außenfensterbank bis Vorderkante-WDVS.
Entfällt bei Gleitendstücken mit entsprechender
Zulassung

2.26  Rollladen-Kastenanlagen

System:  Elite XT - Aufsatzkasten
Hersteller:  EXTE GmbH
  Wasserfuhr 4, D-51688 Wipperfürth

https://fensterzubehoer.exte.de/de/kontakt.html

Kastengröße:  (Höhe/Tiefe) 240/255 mm
Deckbreite der Lamellen:  K 51 (54/ 14 mm)
Wärmeschutz Kasten:  mind. USB = 0,76 W/m² K
Einbauhöhe bis:  0 - 15 m
Schallschutz:  mind. RW,R  > 35 dB

Auf der Rollladenkasteninnseite ist eine ca. 7mm starke
Putzträgerplatte mit Putzschiene aufzukleben.
Einbau des RK innen bündig mit dem Rohmauerwerk.

Alle Wand- u. Deckenanschlüsse sind auszuschäumen u.
winddicht auszubilden.

Die vorgenannten Mindestwerte bezgl. des Wärme- u.
Schallschutzes sind nur maßgebend, insofern nachfolgend
keine besseren Werte aufgrund vorliegendem Schall- bzw.
 GEG-Nachweis festgelegt sind.

Rollladenpanzer
Kunststoffpanzer aus hochwertig lichtbeständigem
Kunststoff gegen seitliches Verschieben gesichert.
Kunststoffpanzer K51, 54 mm x 14,00 mm. Endstab aus
PVC-Winkelendleiste mit Endstabgleiter, alternativ
Stranggepresste Aluminiumwinkelendschiene mit
Endstabgleiter und Beschwerungseisen.
Bedienung mit Gurtzug, einschl. Gurtwickler und weißer
Abdeckkappe

Führungsschienen
Aus hochwertig lichtbeständigem Kunststoff mit
eingezogenem arretiertem Keder

Optionalausführungen
(Insofern im Leistungsverzeichnis abgefragt):

Alu - Rollladenpanzer aus doppelwandigem Aluminium,
rollgeformt, einbrennlackiert, ausgeschäumt. Gegen
seitliches Verschieben mit Hart -PVC Entgleiten
arretiert. Aluminium Rolladenprofil  TE  54, 54 mm x
14,00 mm.

Rollladen-Rohrmotor (Einsteckantrieb):Der
Schalldruckpegel der elektrisch betriebenen Anlage von
30 dB(A) in schutzbedürftigen Räumen darf nicht
überschritten werden. Hier gilt die DIN 4109, Tab. 4-
Zeile 2, Tab.6, Ziff. 7 und Ziff. 2.5, Bbl.2 . Hier ist
ein Nachweis durch den Hersteller zu erbringen.

### Bereich 01 Bischof-Franz-Wolf-Str. 18 - Bestand

*Hinweis*
Technische Anforderungen

Fensteranlagenbeschreibung

Nachfolgende U-Werte (UW) sind mind. einzuhalten:

Fenster: Uw = 0,86 W/(m²K), g 3 50% mit Rollläden

Bauteiltyp "Fenster" mit den Wärmeübergangswiderständen
Rsi = 0,13 und Rse = 0,04 m²K/W
Fenster
Uw = 0,86, g = 50%
Holz- bzw. Kunststoffenster
Wärmedurchgangskoeffizient nach EN ISO 10077-1
-------------------------------------------------------
-------------------------------------------------------
-------------------------
Einfachfenster, Tabellenwert UW = 0,86 (0,9) W/(m²K)
U-Wert des Fensters mit Zwei- / Dreischeibenverglasung,
30% Rahmenanteil, Tab. F.1
mit Ug = 0,56 und Uf = 1,00 W/(m²K)

UW = 0,86 W/(m²K) wird für die weiteren Berechnungen
angenommen

Fenster Treppenhaus: Uw = 1,00 W/(m²K), g > 50%

Bauteiltyp "Fenster" mit den Wärmeübergangswiderständen
Rsi = 0,13 und Rse = 0,04 m²K/W
Fenster
Uw = 1,00, g = 50%
Holz- bzw. Kunststoffenster
Wärmedurchgangskoeffizient nach EN ISO 10077-1
-------------------------------------------------------
-------------------------------------------------------
-------------------------
Einfachfenster, Tabellenwert UW = 1,00 (1,0) W/(m²K)
U-Wert des Fensters mit Zwei- / Dreischeibenverglasung,
30% Rahmenanteil, Tab. F.1
mit Ug = 0,70 und Uf = 1,20 W/(m²K)
UW = 1,00 W/(m²K) wird für die weiteren Berechnungen
angenommen

R'wR,R: > 32 dB (bewertetes Schalldämmmaß ohne
Rollladenkasten)

Profilart:  schmaler Blendrahmen und Flügel,
Abrollleiste, Trichter, Fensterbankanschlussprofil
Bodeneinstandsprofil bei allen bodentiefen Fenstern
bzw. Türen u. mit Trittschutzprofil

Profilfarbe:  beidseitig weiß

Beschlag:  LM - eloxiert, verdeckt, mit
Einhandbedienung einschl. weißer Abdeckkappen

Fensterolive:  weiß

Lippendichtung:  min. doppelt umlaufend

Montage:
- oben an Rollladenkasten
- unten an Betondecke, Mauerwerk oder Holzbalken
- seitlich an Mauerwerk oder Holzstiel

Anschlag: Innen ca. 40 mm (Anschlag gegen
Wärmedämmverbundsystem bzw. Holzfaserplatte)

Verglasungsart:
iplus Verglasung;
Bewertetes Schalldämm Maß Rw,r mindestens 30 dB (vgl.
DIN 4109, Beiblatt 1, Tab.40)
g-Wert 0,50 W/m2K

Abdichtung:
- Allseitig wärmegedämmt durch Ausfüllen der Fugen zum
Baukörper mit PU- Montageschaum
- Allseitig luft-/winddicht nach DIN 4108-7 z. B. durch
Einbau von überputzbaren Butylbändern innen
- Bei Verblendmauerwerk allseitig schlagregendicht und
diffusionsoffen nach DIN 18542 BG1 z. B. durch Einbau
von imprägnierten, UV - beständigen und
vorkomprimierten Schaumstoff-Dichtbändern.

Es dürfen nur Fensterprofile folgender Hersteller zur
Ausführung kommen:
Thyssen Polymer GmbH/ Kömmerling/ Brügmann/ Trocal/
Wavin/ Schüko u. Aluplast

Vom Bieter angebotenes Profilsystem (vom AN
auszufüllen)

Profilsystem: .................................

Serie: ..........................................

Vom Bieter angebotenes Beschlagsystem (vom AN
auszufüllen)

Dreh- und Drehkipp-Beschläge

Fabrikat: ..........................................

Serie: ..........................................

Vom Bieter angebotene Glasfabrik (vom AN auszufüllen)

Isolierverglasung

Fabrikat: ..........................................
Typ: ..........................................

Alle Fenster bzw. -Türen sind als flächenversetzte
Kunststoff-Fenster aus Hart - PVC gem. Zeichnungen
unter Beachtung der u. g. Ausführungsbeschreibung
fachgerecht herzustellen, zu liefern und einzubauen.

Angegebenen Maße dienen der Orientierung. Vor der
Fertigung ist ein örtliches Aufmaß zu nehmen und danach
entsprechend zu fertigen.

Regelausführung Fensteranlagen

1-flg. Fensteranlagen
Öffnungsart 1x Drehkippflügel

2-flg. Fensteranlagen
Öffnungsart 1x Drehkipp-/ u. 1 x Drehflügel

Fluchtwegfenster erhalten neben dem elektrischen
Antrieb eine Nothandkurbel!

Verglasung Bad - u. WC  mit Satinierter-Verglasung -
weiß

Ansonsten Ausführung u. Aufteilung gem. beil.
Bauzeichnungen und schwellenarmes Austrittsprofil

Rollladenkastenanlage

System:  Elite XT
Hersteller:  Exte GmbH, Damaschkeweg 20, D-06366
Köthen-Tel. +43 3496 30995 0

Kasten
Revision von unten innen
Kastengröße:  (Höhe/Tiefe)  240/255 mm
Deckbreite der Lamellen:  K 51 (54/ 14 mm)
Längenbezogener Wärmedurchgangskoefizient: < 0,25
W/(mK)

Einbauhöhe bis:  0 - 9 m
Schallschutz: RW,R  > 35 dB
Alle Wand- u. Deckenanschlüsse sind auszuschäumen u.
winddicht auszubilden.

Rollladenpanzer
Kunststoffpanzer aus hochwertig lichtbeständigem
Kunststoff gegen seitliches Verschieben gesichert.
Kunststoffpanzer K51, 54 mm x 14,00 mm. Endstab aus
PVC-Winkelendleiste mit Endstabgleiter, alternativ
Stranggepresste Aluminiumwinkelendschiene mit
Endstabgleiter und Beschwerungseisen. Bedienung mit
Gurtzug, einschl. Gurtwickler und weißer Abdeckkappe

Führungsschienen
Aus hochwertig lichtbeständigem Kunststoff mit
eingezogenem arretiertem Keder

Optionalausführungen (insofern im Leistungsverzeichnis
abgefragt):

Rollladen-Rohrmotor (Einsteckantrieb): Der
Schalldruckpegel der elektrisch betriebenen Anlage von
30 dB(A) in schutzbedürftigen Räumen darf nicht
überschritten werden. Hier gilt die DIN 4109, Tab. 4-
Zeile 2, Tab.6, Ziff. 7 und Ziff. 2.5, Bbl.2. Hier ist
ein Nachweis durch den Hersteller zu erbringen.

Vom Bieter angebotenes Rollladenkastensystem (vom AN
auszufüllen)

Fabrikat: ............................

Serie:  ............................

Außen-Fensterbänke
Fabrikat:  Hengste oder gleichwertig
Typ:  Die "Schöne"
Farbe:  weiß
Überstand:  mind. 25 mm über fertiger Fassade

Aluminium-Außenfensterbänke mit Antidröhnbeschichtung
und Schutzfolie einschl. der erforderlichen
Stoßverbinder liefern und einbauen. Die Aufkantung der
Fensterbank ist mittels Spezialschrauben mit
Aluminium-Außenfensterbänke mit Antidröhnbeschichtung
und Schutzfolie einschl. der erforderlichen
Stoßverbinder liefern und einbauen.
Die Aufkantung der Fensterbank ist mittels
Spezialschrauben mit Unterlegscheiben und Abdeckkappen
in A2 Qualität an der Fenstersohlbank zu befestigen.
Zwischen der Fensterbankaufkantung und der Sohlbank ist
eine APTK-Dichtung einzulegen. Die seitlichen
Anschlüsse an die Fensterleibungen sind mit
aufsteckbaren Bordprofilen herzustellen.
Je Fensterbank sind mit mindestens 2 Vario-Halter
einzubauen (Abstand der Halter 1m).

Angebotenes Fensterbanksystem (vom AN auszufüllen)

Fabrikat: ............................  Serie:
............................

#### Abschnitt 01.01 Iso-Fenster

**01.01.0010 1 flg Balkontür inkl. RK 1,010 x 2,430**
2-flg. BK-Tür- u. RK-Anl. ca. B= 1,010  , H=  2,430 m
DK u. D-Stulp  gemäß Vorbemerkungen liefern und
montieren.
Menge: 2,000 Stck

**01.01.0020 1 flg Balkontür ohne. RK 1,010 x 2,005**
2-flg. BK-Tür ca. B= 1,010  , H=  2,430 m DK u. D-Stulp
 gemäß Vorbemerkungen liefern und montieren.
Menge: 2,000 Stck

#### Abschnitt 01.02 Treppenhausfenster

**01.02.0010 Abbruch Glasbausteine**
Vorhandene Glasbausteinfenster vorsichtig ausbauen ohne
die Fassadenbekleidung zu beschädigen.
Den anfallenden Schutt in Container verladen und
fachgerecht entsorgen.
Menge: 10,000 m²

**01.02.0020 2-flg Fenster ohne RK mit Unterlicht 2,445 x 1,370**
2-flg. FE- ohne RK-Anl. mit Unterlicht ca. B= 2,260 m,
H= 2,600 m, DK u. D.Stulp  gemäß Vorbemerkungen liefern
und montieren. Farbe RAL 7016

OK Unterlichter = OKF 0,90 m

innerer Scheibe 6mm ESG Klarglas, 8 mm VSG mit
doppelter Folie
Menge: 2,000 Stck

**01.02.0030 Blendrahmenverbreiterung**
Zulage zu vor beschriebenen Fenster für die
Verbreiterung des
Blendrahmens durch zusätzliche Kunststoffprofile, Farbe
RAL 7016

Breite je Verbreiterungsprofil ca. 160 mm.
Menge: 10,400 m

**01.02.0040 Aluminium-Außenfensterbänke**
Aluminium-Außenfensterbänke mit Antidröhnbeschichtung
und Schutzfolie einschl. der erforderlichen
Stoßverbinder liefern und einbauen.
Die Aufkantung der Fensterbank ist mittels
Spezialschrauben mit Unterlegscheiben und Abdeckkappen
in A2 Qualität an der Fenstersohlbank zu befestigen.
Zwischen der Fensterbankaufkantung und der Sohlbank ist
eine APTK-Dichtung einzulegen.
Die Fensterbänke sind bis unterhalb der
Rollladenführungs- schienen zu führen und seitl.
aufzukanten.
Die seitlichen Anschlüsse an die Fensterleibungen sind
mittels aufsteckbarer Bord-/Gleitprofile herzustellen.
Je Fensterbank sind mit mindestens 2 Vario-Halter
einzubauen (Abstand der Halter 1m).

Fabrikat :  BUG, Gutmann oder gleichwertig
Farbe  :  anthrazit einbrennlackiert
Breite  :  180 mm (Ausladung)
Menge: 5,300 m

**01.02.0050 Bordprofile als Zulage**
Aufsteckbare Bordprofile mit Gleitabschluss als Zulage
Menge: 4,000 Stck

#### Abschnitt 01.03 Stunden-/ Tagelohnarbeiten

**01.03.0010 Stundenlohn Meister**
*** Bedarfsposition ohne GB
Für evtl. erforderliche Arbeiten, die nicht im
Leistungsverzeichnis erfasst sind und gegen Nachweis
zur Ausführung kommen, werden verrechnet für:
Meister
Menge: 1,000 Std.

**01.03.0020 Stundenlohn Facharbeiter**
*** Bedarfsposition ohne GB
Für evtl. erforderliche Arbeiten, die nicht im
Leistungsverzeichnis erfasst sind und gegen Nachweis
zur Ausführung kommen, werden verrechnet für:
Facharbeiter
Menge: 1,000 Std.

**01.03.0030 Stundenlohn Helfer**
*** Bedarfsposition ohne GB
Für evtl. erforderliche Arbeiten, die nicht im
Leistungsverzeichnis erfasst sind und gegen Nachweis
zur Ausführung kommen, werden verrechnet für:
Helfer
Menge: 1,000 Std.

### Bereich 02 Bischof-Franz-Wolf-Str. 20 - Bestand

#### Abschnitt 02.01 Fenster

**02.01.0010 1 flg Balkontür inkl. RK 1,010 x 2,430**
2-flg. BK-Tür- u. RK-Anl. ca. B= 1,010  , H=  2,430 m
DK u. D-Stulp  gemäß Vorbemerkungen liefern und
montieren.
Menge: 2,000 Stck

**02.01.0020 1 flg Balkontür ohne. RK 1,010 x 2,005**
2-flg. BK-Tür ca. B= 1,010  , H=  2,430 m DK u. D-Stulp
 gemäß Vorbemerkungen liefern und montieren.
Menge: 2,000 Stck

#### Abschnitt 02.02 Treppenhausfenster

**02.02.0010 Abbruch Glasbausteine**
Vorhandene Glasbausteinfenster vorsichtig ausbauen ohne
die Fassadenbekleidung zu beschädigen.
Den anfallenden Schutt in Container verladen und
fachgerecht entsorgen.
Menge: 10,000 m²

**02.02.0020 2-flg Fenster ohne RK mit Unterlicht 2,445 x 1,370**
2-flg. FE- ohne RK-Anl. mit Unterlicht ca. B= 2,260 m,
H= 2,600 m, DK u. D.Stulp  gemäß Vorbemerkungen liefern
und montieren.  Farbe RAL 7016

OK Unterlichter = OKF 0,90 m

innerer Scheibe 6mm ESG Klarglas, 8 mm VSG mit
doppelter Folie
Menge: 2,000 Stck

**02.02.0030 Blendrahmenverbreiterung**
Zulage zu vor beschriebenen Fenster für die
Verbreiterung des
Blendrahmens durch zusätzliche Kunststoffprofile, Farbe
RAL 7016

Breite je Verbreiterungsprofil ca. 160 mm.
Menge: 10,400 m

**02.02.0040 Aluminium-Außenfensterbänke**
Aluminium-Außenfensterbänke mit Antidröhnbeschichtung
und Schutzfolie einschl. der erforderlichen
Stoßverbinder liefern und einbauen.
Die Aufkantung der Fensterbank ist mittels
Spezialschrauben mit Unterlegscheiben und Abdeckkappen
in A2 Qualität an der Fenstersohlbank zu befestigen.
Zwischen der Fensterbankaufkantung und der Sohlbank ist
eine APTK-Dichtung einzulegen.
Die Fensterbänke sind bis unterhalb der
Rollladenführungs- schienen zu führen und seitl.
aufzukanten.
Die seitlichen Anschlüsse an die Fensterleibungen sind
mittels aufsteckbarer Bord-/Gleitprofile herzustellen.
Je Fensterbank sind mit mindestens 2 Vario-Halter
einzubauen (Abstand der Halter 1m).

Fabrikat :  BUG, Gutmann oder gleichwertig
Farbe  :  anthrazit einbrennlackiert
Breite  :  180 mm (Ausladung)
Menge: 5,300 m

**02.02.0050 Bordprofile als Zulage**
Aufsteckbare Bordprofile mit Gleitabschluss als Zulage
Menge: 4,000 Stck

#### Abschnitt 02.03 Stunden-/ Tagelohnarbeiten

**02.03.0010 Stundenlohn Meister**
*** Bedarfsposition ohne GB
Für evtl. erforderliche Arbeiten, die nicht im
Leistungsverzeichnis erfasst sind und gegen Nachweis
zur Ausführung kommen, werden verrechnet für:
Meister
Menge: 1,000 Std.

**02.03.0020 Stundenlohn Facharbeiter**
*** Bedarfsposition ohne GB
Für evtl. erforderliche Arbeiten, die nicht im
Leistungsverzeichnis erfasst sind und gegen Nachweis
zur Ausführung kommen, werden verrechnet für:
Facharbeiter
Menge: 1,000 Std.

**02.03.0030 Stundenlohn Helfer**
*** Bedarfsposition ohne GB
Für evtl. erforderliche Arbeiten, die nicht im
Leistungsverzeichnis erfasst sind und gegen Nachweis
zur Ausführung kommen, werden verrechnet für:
Helfer
Menge: 1,000 Std.

### Bereich 03 Bischof-Franz-Wolf-Str. 18 - Aufstockung

*Hinweis*
Allgemein
Folgende Vorschriften sind bei den nachfolgenden
Leistungen besonders zu beachten:

DIN 18 355  Tischlerarbeiten,
DIN 18 358  Rollladenarbeiten,
DIN 18 361  Verglasungsarbeiten
DIN 18 040  Barrierefreies Bauen
DIN 18 335  Stahlbauarbeiten
DIN 18 336  Abdichtungsarbeiten
DIN 18 357  Beschlagarbeiten
DIN 18 360  Metallbauarbeiten
DIN 18 361  Verglasungsarbeiten
DIN 18 363  Maler- und Lackierarbeiten
DIN 18 364  Korrosionsschutzarbeiten an Stahlbauten

VDI 2719 Schalldämmung von Fenstern und deren
Zusatzeinrichtungen

ift FE-05/2 Einsatzempfehlungen für Fenster und
Außentüren sowie sonstige Merkblätter und Richtlinien
des ift Rosenheim e.V.

Technische Richtlinien
Institut des Glaserhandwerks für Verglasungstechnik und
Fensterbau, Hadamar

VFF-Merkblätter
Verband der Fenster- und Fassadenhersteller e.V. (VFF)

RAL-RG 607/2
Einsteckschlösser, Rohrrahmenschlösser und
Mehrfachverriegelungen - Gütesicherung

RAL-RG 607/3
Drehbeschläge und Drehkippbeschläge - Gütesicherung

RAL-RG 607/8
Tür- und Sicherheitstürbänder - Gütesicherung

IVD-Merkblätter
Industrieverband Dichtstoffe e.V. (IVD)

BFS Merkblatt 23
Technische Richtlinien für das Abdichten von Fugen im
Hochbau und von Verglasungen Herausgeber:
Bundesausschuss Farbe und Sachwertschutz (BFS)

Weiterhin gelten sämtliche europäischen und nationalen
Vorschriften, Merkblätter, Stoff- und Prüfnormen usw.
jeweils in ihrer aktuellen Fassung.

Als vereinbart gelten weiterhin die
Herstellerverarbeitungsangaben, Zulassungen und
Empfehlungen der jeweiligen Fachverbände.

DIN 16830-2 Fensterprofile aus hochschlagzähem
Polyvinylchlorid (PVC-HI), weiß; Anforderungen
DIN 16830-3 Fensterprofile aus hochschlagzähem
Polyvinylchlorid (PVC-HI) - Teil 3: Profile mit
beschichteten, farbigen Oberflächen; Anforderungen

RAL-GZ 716/1 Kunststoff-Fenster -Gütesicherung
Abschnitte 1 bis 3

VFF KU.01
Visuelle Beurteilung von Oberflächen von
Kunststofffenster- und Türelementen Herausgeber:
Verband der Fenster- und Fassadenhersteller e.V. (VFF)

ZTV Kunststofffenster
Herausgeber: Fachabteilung Kunststofffenster des
Verbandes der Fenster- und Fassadenhersteller e.V.
(VFF)

Technische Richtlinien vom Bundesverband Rollladen +
Sonnenschutz e.V.

Technische Anforderungen

Statische Anforderungen
Die Fensterkonstruktion einschl. der
Verbindungselemente, muss alle auf sie einwirkenden
Kräfte aufnehmen und an den Baukörper abgeben können.
Unter den angenommenen Beanspruchungen darf sich Rahmen
und Scheibenrand zwischen zwei Auflagern nicht mehr als
1/300 der Länge durchbiegen. Bei Verwendung von
Isolierglas die Durchbiegung des Scheibenrandes,
zwischen gegenüberliegenden Scheibenkanten, max. 8 mm
nicht überschreiten.

DIN 1055 Teil 3: Horizontallasten (Seitenkräfte) an
Verglasungen und Riegel bis Brüstungshöhe.
DIN 1055 Teil 4: Windlasten
DIN 18056 Fensterwände: Bemessung und Ausführung

Wärme- und Feuchtigkeitsschutz
Für die Anforderungen an den Wärmeschutz gelten
allgemein die Ausführungen der EnEV. Die Einwirkung von
Schlagregen und Tauwasser ist so zu begrenzen, dass
Schäden vermieden werden, z. B. unzulässige Minderung
des Wärmeschutzes.

Schallschutz
Für den Schallschutz gilt die DIN 4109, die ergänzenden
Bestimmungen zur DIN 4109 (9.75) und die VDI-Richtlinie
2719. Anschlüsse zw. Fenster (Türen) und Baukörper sind
unter Beachtung der Anforderungen an die Schalldämmung
der Fenster auszubilden. ALU - Fensterbänke und
Blechverkleidungen sind zu entdröhnen. Hier ist auch
die DIN 18360 zu beachten.

Sicherheit
DIN EN 1627
DIN EN 356
DIN 52290
DIN 18252
DIN 18257
DIN 18251
DIN 18250
DIN V ENV 1628 bis 1630
RAL-RG 607/13

Die im Leistungsverzeichnis beschriebenen und
geforderten Widerstandsklassen sind entsprechend der
DIN EN 1627 durch Vorlage eines
Klassifizierungsberichtes einer anerkannten Prüfstelle
nachzuweisen.
Mit der Forderung einer bestimmten Widerstandsklasse
wird dem Hersteller ein Paket von Sicherheitsmerkmalen
vorgeschrieben. Aufgrund dieser Vorschriften ist ein
beliebiger Austausch von Einzelheiten der Konstruktion
nicht möglich. So ist mit der Forderung nach der
Widerstandsklasse bei einem bestehenden System der
Beschlagtyp und das Profilsystem sowie die
Widerstandsklasse der einzusetzenden Verglasung
festgelegt und einzuhalten.
Der fachgerechte Einbau nach der Montageanleitung des
Fensterherstellers ist durch Vorlage einer
Montagebescheinigung nach dem Muster Tabelle NA.5 der
DIN EN 1627 nachzuweisen.

Ü-Zeichen im Fensterbau
Für Fenster, Türen und Aufsatzrollladen ist vom
Auftragnehmer ein Übereinstimmungsnachweis zu führen
und die Produkte (z. B. im Lieferschein) mit dem
Ü-Zeichen zu kennzeichnen. Hierzu ist eine werkseigene
Produktionskontrolle notwendig. Betriebe die das
RAL-Gütezeichen führen und/oder nach DIN ISO 9000
zertifiziert sind erfüllen diese Voraussetzung
automatisch.

Schlagregen- und Fugendurchlässigkeit
Schlagregendichtheit und Fugendurchlässigkeit müssen
entsprechend der DIN 18055 ausgeführt werden.

PVC-U
Es sind nur Kunststoffprofile aus
Qualitätsmarkenrohstoffen auf der Basis eines
weichmacherfreien, hochschlagzähen Polyvinylchlorids
(PVC-U) zugelassen. Diese können sowohl vollständig aus
Frischmaterial bestehen, als auch aus einem
Recyclingkern, wenn dieser in Coextrusion hergestellt
und umlaufend durch PVC-U Frischmaterial abgedeckt ist.

Metallteile
Alle Aussteifungen müssen aus sendzimirverzinktem Stahl
der Güte FE-P02-Z-275 NA sein, Wandstärke mind. 1,5 mm
dick.

Dichtungen
Außendichtungen zwischen Blend- und Flügelrahmen, sowie
zwischen Glas und Glasleiste müssen zum System passen
und aus APTK- (EPDM) Qualität bestehen. Sie müssen in
einer Ebene liegen und in den Gehrungen durchgezogen
oder mit Kleber homogen verbunden werden. Es dürfen nur
von Systemhersteller zugelassene Dichtungen verwendet
werden.

Qualitätsstandard
Es dürfen nur Profilsysteme angeboten werden, die den
Güte- und Prüfbestimmungen gemäß RAL-Richtlinien GZ
716/1 entsprechen. Alle Hauptprofile müssen mit dem
Prüfzeichen der Gütegemeinschaft (QKE) gekennzeichnet
sein. Entsprechende und gültige Prüfzeugnisse sind auf
Verlangen vorzulegen. Prüfnachweise müssen auf die
geforderten Beanspruchungen ausgestellt sein. Die zum
Einsatz kommende Flügelgröße muss in der erforderlichen
Beanspruchungsgruppe durch gültige Eignungsprüfungen
abgedeckt werden.

Profilausbildung
Blendrahmen müssen mindestens als 5-Kammerprofil,
Riegel, Pfosten und Flügel als Mehr-Kammerprofile
ausgebildet sein. Außenwandstärke nach RAL 3 mm,
Profiltiefe min. 58 mm. Die Befestigung aller
Beschlagteile muss durch min. zwei PVC - Wandungen
erfolgen. Blend- und Flügelrahmenfalze müssen nach
Vorschrift entwässert, Glasfalze zusätzlich belüftet
werden. Schlitze müssen min. 6 x 30 mm groß und
entsprechend den Richtlinien angeordnet sein.
Entwässerungen durch die Verstärkungskammer sind nicht
zulässig. Entwässerungsöffnungen in den Sichtflächen
müssen durch PVC-Kappen abgedeckt werden.

Rahmenverbindungen
Bei geschweißten Rahmenverbindungen muss die Nahtgüte
der Eck- und T-Stöße den Werten der
RAL-Gütebestimmungen entsprechen. Eckverbindungen sind
im Press-Stumpf-Schweißverfahren herzustellen.
Gehrungen müssen der Scheibenlast und den funktionellen
Belastungen dauerhaft standhalten. Bei Riegel und
Pfosten sind einwandfrei abdichtende
Schraubverbindungen zugelassen.

Beschläge
Beschläge müssen nach DIN 18357 ausgebildet sein und
den Güte- und Prüfbestimmungen der Gütegemeinschaft
entsprechen. Die Prüfnachweise müssen auf die
geforderten Beanspruchungen und Flügelgröße ausgestellt
sein. Eck-, Scherenlager und Rollzapfen müssen
justierbar sein. Das Ecklager muss den Flügel bei jeder
Stellung sicher führen und ein Aushebeln durch
aufschlagende Flügel verhindern. Die Ausstellschere
muss sicher verhindern, dass sich der Flügel bei einer
Fehlbedienung aushängt oder aufschlägt. Bei
Kippbeschlägen mit Gestänge muss zusätzlich eine
Sicherungsschere im Falz angebracht werden. Für
Drehbeschläge müssen die Scharniere und Lager im
Eckbereich angebracht werden und verstellbar sein.
Entsprechend der Flügelhöhe sind auf der Bandseite
ausreichend Verriegelungen zu montieren.
Balkon- und/oder Terrassentüren erhalten Rollschnäpper
und Zuziehgriff. Fußpunktausführung bei Balkon-
und/oder Terrassentüren siehe Positionstext.
Blendrahmenschwellen mit ALU - Trittschutz.

Montage
Ausgleich von Bewegungen durch Temperaturveränderungen,
Windlasten und Bauwerksverformungen muss gewährleistet
sein. Die Befestigung muss mit auf das Mauerwerk
abgestimmten Durchsteckdübeln oder Ankern spannungsfrei
erfolgen. Befestigungsabstand von Ecke oder Sprosse
muss ca. 200 mm, der Abstand untereinander max. 700 mm,
betragen.

Glasaufbau
Es dürfen nur ISO-Glasscheiben verwendet werden, die im
Randverbund ein Herstellungsdatum aufweisen.
Isolierverglasung muss der Beanspruchungsgruppe 5, der
Verglasungstabelle vom Institut für Fenstertechnik in
Rosenheim entsprechen. Brüstungsscheiben raumseitig mit
VSG.
Zusätzliche Forderungen siehe Ausschreibungstext.

Glaseinbau
Für Verglasungsarbeiten gelten folgende Richtlinien:
Garantieverbindung der ISO-Glashersteller
DIN  7863 Elastomer -Dichtstoffe
DIN 18056 Fensterwände
DIN 18361 Verglasungsarbeiten
DIN 18545 Abdichten von Verglasungen
Verarbeitungsrichtlinien der Dichtstoffhersteller
Verarbeitungsrichtlinien der Profilhersteller
Die nutzbare Glasfalztiefe muss für Isolierglas min. 21
mm betragen. Der Falzgrund muss eben, ohne Vorsprünge
ausgebildet sein und eine vollflächige Auflage der
Trage- und Distanzklötze haben. Glasleisten müssen
grundsätzlich innen liegen, maßgenau eingepasst und
konstruktiv so ausgebildet sein, dass sie durchlaufend
kraftschlüssig einrasten. Der Einbau von Paneelen
erfolgt sinngemäß, ggf. mit Falzverbreiterungsprofilen.
Scheibendicke, Dichtprofile und Glasleisten müssen
aufeinander abgestimmt sein. Dichtungen müssen in den
Flügelecken durchlaufen
(Endlosdichtung) und werden nur einmal am oberen
Flügelprofil durch Verkleben miteinander verbunden.

Verklotzen
Tragende Klötze müssen min. 100 mm lang und gegen
Verrutschen gesichert sein. Trage- und Distanzklötze
sind entsprechend der Flügelöffnungsart, nach den
Richtlinien der techn. Beratungsstelle des
Glaserhandwerks Hadamar (Schrift 3), einzusetzen.
Grundsätzlich dürfen keine Holzklötze verwendet werden.
Zur Verwendung kommen nur Klötze aus weichmacherfreien
Kunststoffen.

Fugenabdichtung
Anschlüsse zum Baukörper müssen den bauphysikalischen
Anforderungen gerecht werden, d. h. Anforderungen aus
Wärme-, Feuchtigkeits-, Schallschutz und
Fugenbewegungen sind zu beachten. Sie müssen einen
Dampfdruckausgleich zur Außenseite ermöglichen.
Raumseitige Fugen dienen umlaufend als Dampfbremse und
müssen verhindern, dass Feuchtigkeit zwischen Rahmen
und Wand eindringen kann. Das Dichtsystem muss mit den
angrenzenden Haftflächen nach DIN 52452 verträglich
sein. Die Vorschriften der Dichtsystem-Hersteller sind
zu berücksichtigen. Bei Abdichtungen mit spritzbaren
Dichtstoffen gelten DIN 18540 und DIN 18545 Teil 2.
Eine Zweiflankenhaftung ist sicherzustellen, bei
Verwendung von nicht saugenden Hinterfüllmaterialien.
Für die Abdichtungen mit vorkomprimierten Dichtbändern
sind die Herstellerangaben zu beachten. Für
Abdichtungen mit Abdichtungsfolie gilt DIN 18195. Zur
Wahrung der Funktionsfähigkeit sind diese mechanisch zu
sichern. PVC-Profile dürfen nicht mit bitumenhaltigen
Stoffen in Verbindung kommen. Es dürfen nur kalt
verschweißbare Folien verwendet werden.

Rollladen mit Aufsatzkasten
Verarbeitung und Montage von Rollladen erfolgt nach DIN
18358 und den Herstellerrichtlinien. Der Panzer darf im
geschlossenen Zustand keine Luftschlitze aufweisen und
ist mit Aufhängefedern und Arretierung auszubilden.
Entsprechend der DIN 1055 muss der Kasten statisch
ausreichend dimensioniert sein, Aussteifungen müssen im
Fensterblendrahmen und/oder als Stahl-Formteil im
Kasten angeordnet werden. Das Bodenprofil muss nach
außen geneigt sein um abtropfendes Regenwasser
abzuleiten. Kasten und Fenster müssen formschlüssig und
durch zusätzliches Verschrauben zusammengefügt werden.

Fensteranlagenbeschreibung

Nachfolgende U-Werte (UW) sind mind. einzuhalten:

Fenster: Uw = 0,86 W/(m²K), g 3 50% mit Rollläden

Bauteiltyp "Fenster" mit den Wärmeübergangswiderständen
Rsi = 0,13 und Rse = 0,04 m²K/W
Fenster
Uw = 0,86, g = 50%
Holz- bzw. Kunststoffenster
Wärmedurchgangskoeffizient nach EN ISO 10077-1
-------------------------------------------------------
-------------------------------------------------------
-------------------------
Einfachfenster, Tabellenwert UW = 0,86 (0,9) W/(m²K)
U-Wert des Fensters mit Zwei- / Dreischeibenverglasung,
30% Rahmenanteil, Tab. F.1
mit Ug = 0,56 und Uf = 1,00 W/(m²K)

UW = 0,86 W/(m²K) wird für die weiteren Berechnungen
angenommen

Fenster Treppenhaus: Uw = 1,00 W/(m²K), g > 50%

Bauteiltyp "Fenster" mit den Wärmeübergangswiderständen
Rsi = 0,13 und Rse = 0,04 m²K/W
Fenster
Uw = 1,1, g = 50%
Holz- bzw. Kunststoffenster
Wärmedurchgangskoeffizient nach EN ISO 10077-1
-------------------------------------------------------
-------------------------------------------------------
-------------------------
Einfachfenster, Tabellenwert UW = 1,00 (1,0) W/(m²K)
U-Wert des Fensters mit Zwei- / Dreischeibenverglasung,
30% Rahmenanteil, Tab. F.1
mit Ug = 0,70 und Uf = 1,20 W/(m²K)
UW = 1,00 W/(m²K) wird für die weiteren Berechnungen
angenommen

R'wR,R: > 32 dB (bewertetes Schalldämmmaß ohne
Rollladenkasten)

Profilart:  schmaler Blendrahmen und Flügel,
Abrollleiste, Trichter, Fensterbankanschlussprofil
Bodeneinstandsprofil bei allen bodentiefen Fenstern
bzw. Türen u. mit Trittschutzprofil

Profilfarbe:  beidseitig weiß

Beschlag:  LM - eloxiert, verdeckt, mit
Einhandbedienung einschl. weißer Abdeckkappen

Fensterolive:  weiß

Lippendichtung:  min. doppelt umlaufend

Montage:
- oben an Rollladenkasten
- unten an Betondecke, Mauerwerk oder Holzbalken
- seitlich an Mauerwerk oder Holzstiel

Anschlag: Innen ca. 40 mm (Anschlag gegen
Wärmedämmverbundsystem bzw. Holzfaserplatte)

Verglasungsart:
iplus Verglasung;
Bewertetes Schalldämm Maß Rw,r mindestens 30 dB (vgl.
DIN 4109, Beiblatt 1, Tab.40)
g-Wert 0,50 W/m2K

Abdichtung:
- Allseitig wärmegedämmt durch Ausfüllen der Fugen zum
Baukörper mit PU- Montageschaum
- Allseitig luft-/winddicht nach DIN 4108-7 z. B. durch
Einbau von überputzbaren Butylbändern innen
- Bei Verblendmauerwerk allseitig schlagregendicht und
diffusionsoffen nach DIN 18542 BG1 z. B. durch Einbau
von imprägnierten, UV - beständigen und
vorkomprimierten Schaumstoff-Dichtbändern.

Es dürfen nur Fensterprofile folgender Hersteller zur
Ausführung kommen:
Thyssen Polymer GmbH/ Kömmerling/ Brügmann/ Trocal/
Wavin/ Schüko u. Aluplast

Vom Bieter angebotenes Profilsystem (vom AN
auszufüllen)

Profilsystem: .................................

Serie: ..........................................

Vom Bieter angebotenes Beschlagsystem (vom AN
auszufüllen)

Dreh- und Drehkipp-Beschläge

Fabrikat: ..........................................

Serie: ..........................................

Vom Bieter angebotene Glasfabrik (vom AN auszufüllen)

Isolierverglasung

Fabrikat: ..........................................
Typ: ..........................................

Alle Fenster bzw. -Türen sind als flächenversetzte
Kunststoff-Fenster aus Hart - PVC gem. Zeichnungen
unter Beachtung der u. g. Ausführungsbeschreibung
fachgerecht herzustellen, zu liefern und einzubauen.

Angegebenen Maße dienen der Orientierung. Vor der
Fertigung ist ein örtliches Aufmaß zu nehmen und danach
entsprechend zu fertigen.

Regelausführung Fensteranlagen

1-flg. Fensteranlagen
Öffnungsart 1x Drehkippflügel

2-flg. Fensteranlagen
Öffnungsart 1x Drehkipp-/ u. 1 x Drehflügel

Verglasung Bad - u. WC  mit Satinierter-Verglasung -
weiß

Ansonsten Ausführung u. Aufteilung gem. beil.
Bauzeichnungen und schwellenarmes Austrittsprofil

Rollladenkastenanlage

System:  Elite XT
Hersteller:  Exte GmbH, Damaschkeweg 20, D-06366
Köthen-Tel. +43 3496 30995 0

Kasten
Revision von unten innen
Kastengröße:  (Höhe/Tiefe)  240/255 mm
Deckbreite der Lamellen:  K 51 (54/ 14 mm)
Längenbezogener Wärmedurchgangskoefizient: < 0,25
W/(mK)

Einbauhöhe bis:  0 - 9 m
Schallschutz: RW,R  > 35 dB
Alle Wand- u. Deckenanschlüsse sind auszuschäumen u.
winddicht auszubilden.

Rollladenpanzer
Kunststoffpanzer aus hochwertig lichtbeständigem
Kunststoff gegen seitliches Verschieben gesichert.
Kunststoffpanzer K51, 54 mm x 14,00 mm. Endstab aus
PVC-Winkelendleiste mit Endstabgleiter, alternativ
Stranggepresste Aluminiumwinkelendschiene mit
Endstabgleiter und Beschwerungseisen. Bedienung mit
Gurtzug, einschl. Gurtwickler und weißer Abdeckkappe

Führungsschienen
Aus hochwertig lichtbeständigem Kunststoff mit
eingezogenem arretiertem Keder

Optionalausführungen (insofern im Leistungsverzeichnis
abgefragt):

Rollladen-Rohrmotor (Einsteckantrieb): Der
Schalldruckpegel der elektrisch betriebenen Anlage von
30 dB(A) in schutzbedürftigen Räumen darf nicht
überschritten werden. Hier gilt die DIN 4109, Tab. 4-
Zeile 2, Tab.6, Ziff. 7 und Ziff. 2.5, Bbl.2. Hier ist
ein Nachweis durch den Hersteller zu erbringen.

Vom Bieter angebotenes Rollladenkastensystem (vom AN
auszufüllen)

Fabrikat: ............................

Serie:  ............................

Außen-Fensterbänke
Fabrikat:  Hengste oder gleichwertig
Typ:  Die "Schöne"
Farbe:  weiß
Überstand:  mind. 25 mm über fertiger Fassade

Aluminium-Außenfensterbänke mit Antidröhnbeschichtung
und Schutzfolie einschl. der erforderlichen
Stoßverbinder liefern und einbauen. Die Aufkantung der
Fensterbank ist mittels Spezialschrauben mit
Aluminium-Außenfensterbänke mit Antidröhnbeschichtung
und Schutzfolie einschl. der erforderlichen
Stoßverbinder liefern und einbauen.
Die Aufkantung der Fensterbank ist mittels
Spezialschrauben mit Unterlegscheiben und Abdeckkappen
in A2 Qualität an der Fenstersohlbank zu befestigen.
Zwischen der Fensterbankaufkantung und der Sohlbank ist
eine APTK-Dichtung einzulegen. Die seitlichen
Anschlüsse an die Fensterleibungen sind mit
aufsteckbaren Bordprofilen herzustellen.
Je Fensterbank sind mit mindestens 2 Vario-Halter
einzubauen (Abstand der Halter 1m).

Angebotenes Fensterbanksystem (vom AN auszufüllen)

Fabrikat: ............................  Serie:
............................

#### Abschnitt 03.01 Fenster

**03.01.0010 1-flg Fenster inkl. RK 1,260x 1,50**
1-flg. FE- u. RK-Anl. ca. B= 1,2600 m,  H=  1,500 mDK
gemäß Vorbemerkungen liefern und montieren.
Menge: 1,000 Stck

**03.01.0020 1-flg Fenster ohne RK 0,900 x 1,500**
1-flg. FE ohne RK ca. B= 0,900m,  H=  1,500 m DK gemäß
Vorbemerkungen liefern und montieren.
Menge: 1,000 Stck

**03.01.0030 1-flg Fenster ohne RK 0,900 x 1,150**
1-flg. FE ohne RK ca. B= 0,900m,  H=  1,150 m DK gemäß
Vorbemerkungen liefern und montieren.
Menge: 1,000 Stck

**03.01.0040 1 flg Balkontür inkl. RK 1,060 x 2,430**
1-flg. BK-Tür- u. RK-Anl. ca. B= 1,060  , H=  2,430 m
DK  gemäß Vorbemerkungen liefern und montieren.
Menge: 2,000 Stck

**03.01.0050 2-flg Fenster inkl. RK 1,885 x 1,320**
2-flg. FE- u. RK-Anl. ca. B= 1,885m,  H= 1,320 m, DK u.
DK gemäß Vorbemerkungen liefern und montieren.
Menge: 1,000 Stck

**03.01.0060 2-flg Fenster inkl. RK 2,300 x 1,220**
2-flg. FE- mit RK, ca. B= 2,300 m, H= 1,220 m, DK u.
D.Stulp  gemäß Vorbemerkungen liefern und montieren.

OK Unterlichter = OKF 0,90 m
Menge: 2,000 Stck

**03.01.0070 2-flg Fenster ohne RK 2,300 x 1,220**
2-flg. FE- ohne RK, ca. B= 2,300 m, H= 1,220 m, DK u.
D.Stulp  gemäß Vorbemerkungen liefern und montieren.

OK Unterlichter = OKF 0,90 m
Menge: 1,000 Stck

**03.01.0080 2-flg Fenster ohne RK 2,400 x 1,220**
2-flg. FE- ohne RK, ca. B= 2,400 m, H= 1,220 m, DK u.
D.Stulp  gemäß Vorbemerkungen liefern und montieren.

OK Unterlichter = OKF 0,90 m
Menge: 1,000 Stck

#### Abschnitt 03.02 Zusatzleistungen

**03.02.0010 Schwellenlose u. barriefreie Bodenschwelle**
Schwellenlose u. barriefreie Boden-/Nullschwelle für
Terrassen- u. Balkontüren mit vorzulegendem Prüfzeugnis
u. RC2-geprüft, nachHerstellervorschrift einbauen.
Menge: 2,120 m

**03.02.0020 Zulage für satiniertes Glas**
Menge: 2,400 m2

#### Abschnitt 03.03 Fensterbänke

**03.03.0010 Aluminium-Außenfensterbänke weiß**
Aluminium-Außenfensterbänke mit Antidröhnbeschichtung
und Schutzfolie einschl. der erforderlichen
Stoßverbinder liefern und einbauen.
Die Aufkantung der Fensterbank ist mittels
Spezialschrauben mit Unterlegscheiben und Abdeckkappen
in A2 Qualität an der Fenstersohlbank zu befestigen.
Zwischen der Fensterbankaufkantung und der Sohlbank ist
eine APTK-Dichtung einzulegen.
Die Fensterbänke sind bis unterhalb der
Rollladenführungs- schienen zu führen und seitl.
aufzukanten.
Die seitlichen Anschlüsse an die Fensterleibungen sind
mittels aufsteckbarer Bord-/Gleitprofile herzustellen.
Je Fensterbank sind mit mindestens 2 Vario-Halter
einzubauen (Abstand der Halter 1m).

Fabrikat :  BUG, Gutmann oder gleichwertig
Farbe  :  weiß einbrennlackiert
Breite  :  180 mm (Ausladung)
Menge: 14,130 m

**03.03.0020 Bordprofile als Zulage**
Aufsteckbare Bordprofile mit Gleitabschluss als Zulage
Menge: 20,000 Stck

**03.03.0030 Metall-Leichtbeton-Austrittsbank**
*** Bedarfsposition ohne GB
SLB-Metall-Leichtbeton-Austrittsbank mit
Riffelblechauflage aus Edelstahl. Schutzfolie,
seitlicher Abschluss ausgeklinkt, durch L- oder
U-Aufkantung mit geschlossenem Kopf bzw. ein
Balkonkopf, so dass die Fensterbank unterhalb der
Rollladen-Führungsschienen geführt wird, zwischen
Balkon, Terrasse etc. und Wohnbereich liefern und gem.
der Herstellerrichtlinie einbauen.

Im Bereich der rollstuhlgerechten Bodenschwelle ohne
hintere Aufkantung.

Überstand  : 10 mm
Tropfnase  : 40 mm
Farbe  : blank
Neigungswinkel  : 5°
Tiefe  : 180-210 mm (Ausladung)
Fabrikat  : Hengste oder gleichwertig
Menge: 1,000 m

**03.03.0040 Innenfensterbänke**
Einbau von Fensterbänken aus Naturstein, alle
sichtbaren Kanten gebrochen, Flächen poliert, bei allen
Fensteranlagenmit Brüstung (außer in den Bädern) und
auf den Schwellen der Fenstertüranlagen zu den
Dachterrassen (Dachloggien), einschl. evtl.
Ausklinkungen u. elastischer Versiegelungsarbeiten.

Material:  Marmor - Micro-Carrara
Plattendicke:  2 cm
Überstand:  3 cm
Verlegeart:  MW im Mörtelbett/ Holzuntergrund geklebt
änke
Menge: 14,130 m

#### Abschnitt 03.04 Stunden-/ Tagelohnarbeiten

*Hinweis*
Der Auftragnehmer ist ohne vorherige Anmeldung u. ohne
vorheriger schriftliche Zustimmung durch den
Auftraggeber (AG) nicht berechtigt Tagelohnarbeiten
auszuführen.
Geleistete Tagelohnarbeiten, die vor Ausführung nicht
schriftlich durch den AG beauftragt/ genehmigt wurden,
werden nicht vergütet.

**03.04.0010 Stundenlohn Meister**
*** Bedarfsposition ohne GB
Für evtl. erforderliche Arbeiten, die nicht im
Leistungsverzeichnis erfasst sind und gegen Nachweis
zur Ausführung kommen, werden verrechnet für:
Meister
Menge: 1,000 Std.

**03.04.0020 Stundenlohn Facharbeiter**
*** Bedarfsposition ohne GB
Für evtl. erforderliche Arbeiten, die nicht im
Leistungsverzeichnis erfasst sind und gegen Nachweis
zur Ausführung kommen, werden verrechnet für:
Facharbeiter
Menge: 1,000 Std.

**03.04.0030 Stundenlohn Helfer**
*** Bedarfsposition ohne GB
Für evtl. erforderliche Arbeiten, die nicht im
Leistungsverzeichnis erfasst sind und gegen Nachweis
zur Ausführung kommen, werden verrechnet für:
Helfer
Menge: 1,000 Std.

### Bereich 04 Bischof-Franz-Wolf-Str. 20 - Aufstockung

*Hinweis*
Allgemein
Folgende Vorschriften sind bei den nachfolgenden
Leistungen besonders zu beachten:

DIN 18 355  Tischlerarbeiten,
DIN 18 358  Rollladenarbeiten,
DIN 18 361  Verglasungsarbeiten
DIN 18 040  Barrierefreies Bauen
DIN 18 335  Stahlbauarbeiten
DIN 18 336  Abdichtungsarbeiten
DIN 18 357  Beschlagarbeiten
DIN 18 360  Metallbauarbeiten
DIN 18 361  Verglasungsarbeiten
DIN 18 363  Maler- und Lackierarbeiten
DIN 18 364  Korrosionsschutzarbeiten an Stahlbauten

VDI 2719 Schalldämmung von Fenstern und deren
Zusatzeinrichtungen

ift FE-05/2 Einsatzempfehlungen für Fenster und
Außentüren sowie sonstige Merkblätter und Richtlinien
des ift Rosenheim e.V.

Technische Richtlinien
Institut des Glaserhandwerks für Verglasungstechnik und
Fensterbau, Hadamar

VFF-Merkblätter
Verband der Fenster- und Fassadenhersteller e.V. (VFF)

RAL-RG 607/2
Einsteckschlösser, Rohrrahmenschlösser und
Mehrfachverriegelungen - Gütesicherung

RAL-RG 607/3
Drehbeschläge und Drehkippbeschläge - Gütesicherung

RAL-RG 607/8
Tür- und Sicherheitstürbänder - Gütesicherung

IVD-Merkblätter
Industrieverband Dichtstoffe e.V. (IVD)

BFS Merkblatt 23
Technische Richtlinien für das Abdichten von Fugen im
Hochbau und von Verglasungen Herausgeber:
Bundesausschuss Farbe und Sachwertschutz (BFS)

Weiterhin gelten sämtliche europäischen und nationalen
Vorschriften, Merkblätter, Stoff- und Prüfnormen usw.
jeweils in ihrer aktuellen Fassung.

Als vereinbart gelten weiterhin die
Herstellerverarbeitungsangaben, Zulassungen und
Empfehlungen der jeweiligen Fachverbände.

DIN 16830-2 Fensterprofile aus hochschlagzähem
Polyvinylchlorid (PVC-HI), weiß; Anforderungen
DIN 16830-3 Fensterprofile aus hochschlagzähem
Polyvinylchlorid (PVC-HI) - Teil 3: Profile mit
beschichteten, farbigen Oberflächen; Anforderungen

RAL-GZ 716/1 Kunststoff-Fenster -Gütesicherung
Abschnitte 1 bis 3

VFF KU.01
Visuelle Beurteilung von Oberflächen von
Kunststofffenster- und Türelementen Herausgeber:
Verband der Fenster- und Fassadenhersteller e.V. (VFF)

ZTV Kunststofffenster
Herausgeber: Fachabteilung Kunststofffenster des
Verbandes der Fenster- und Fassadenhersteller e.V.
(VFF)

Technische Richtlinien vom Bundesverband Rollladen +
Sonnenschutz e.V.

Technische Anforderungen

Statische Anforderungen
Die Fensterkonstruktion einschl. der
Verbindungselemente, muss alle auf sie einwirkenden
Kräfte aufnehmen und an den Baukörper abgeben können.
Unter den angenommenen Beanspruchungen darf sich Rahmen
und Scheibenrand zwischen zwei Auflagern nicht mehr als
1/300 der Länge durchbiegen. Bei Verwendung von
Isolierglas die Durchbiegung des Scheibenrandes,
zwischen gegenüberliegenden Scheibenkanten, max. 8 mm
nicht überschreiten.

DIN 1055 Teil 3: Horizontallasten (Seitenkräfte) an
Verglasungen und Riegel bis Brüstungshöhe.
DIN 1055 Teil 4: Windlasten
DIN 18056 Fensterwände: Bemessung und Ausführung

Wärme- und Feuchtigkeitsschutz
Für die Anforderungen an den Wärmeschutz gelten
allgemein die Ausführungen der EnEV. Die Einwirkung von
Schlagregen und Tauwasser ist so zu begrenzen, dass
Schäden vermieden werden, z. B. unzulässige Minderung
des Wärmeschutzes.

Schallschutz
Für den Schallschutz gilt die DIN 4109, die ergänzenden
Bestimmungen zur DIN 4109 (9.75) und die VDI-Richtlinie
2719. Anschlüsse zw. Fenster (Türen) und Baukörper sind
unter Beachtung der Anforderungen an die Schalldämmung
der Fenster auszubilden. ALU - Fensterbänke und
Blechverkleidungen sind zu entdröhnen. Hier ist auch
die DIN 18360 zu beachten.

Sicherheit
DIN EN 1627
DIN EN 356
DIN 52290
DIN 18252
DIN 18257
DIN 18251
DIN 18250
DIN V ENV 1628 bis 1630
RAL-RG 607/13

Die im Leistungsverzeichnis beschriebenen und
geforderten Widerstandsklassen sind entsprechend der
DIN EN 1627 durch Vorlage eines
Klassifizierungsberichtes einer anerkannten Prüfstelle
nachzuweisen.
Mit der Forderung einer bestimmten Widerstandsklasse
wird dem Hersteller ein Paket von Sicherheitsmerkmalen
vorgeschrieben. Aufgrund dieser Vorschriften ist ein
beliebiger Austausch von Einzelheiten der Konstruktion
nicht möglich. So ist mit der Forderung nach der
Widerstandsklasse bei einem bestehenden System der
Beschlagtyp und das Profilsystem sowie die
Widerstandsklasse der einzusetzenden Verglasung
festgelegt und einzuhalten.
Der fachgerechte Einbau nach der Montageanleitung des
Fensterherstellers ist durch Vorlage einer
Montagebescheinigung nach dem Muster Tabelle NA.5 der
DIN EN 1627 nachzuweisen.

Ü-Zeichen im Fensterbau
Für Fenster, Türen und Aufsatzrollladen ist vom
Auftragnehmer ein Übereinstimmungsnachweis zu führen
und die Produkte (z. B. im Lieferschein) mit dem
Ü-Zeichen zu kennzeichnen. Hierzu ist eine werkseigene
Produktionskontrolle notwendig. Betriebe die das
RAL-Gütezeichen führen und/oder nach DIN ISO 9000
zertifiziert sind erfüllen diese Voraussetzung
automatisch.

Schlagregen- und Fugendurchlässigkeit
Schlagregendichtheit und Fugendurchlässigkeit müssen
entsprechend der DIN 18055 ausgeführt werden.

PVC-U
Es sind nur Kunststoffprofile aus
Qualitätsmarkenrohstoffen auf der Basis eines
weichmacherfreien, hochschlagzähen Polyvinylchlorids
(PVC-U) zugelassen. Diese können sowohl vollständig aus
Frischmaterial bestehen, als auch aus einem
Recyclingkern, wenn dieser in Coextrusion hergestellt
und umlaufend durch PVC-U Frischmaterial abgedeckt ist.

Metallteile
Alle Aussteifungen müssen aus sendzimirverzinktem Stahl
der Güte FE-P02-Z-275 NA sein, Wandstärke mind. 1,5 mm
dick.

Dichtungen
Außendichtungen zwischen Blend- und Flügelrahmen, sowie
zwischen Glas und Glasleiste müssen zum System passen
und aus APTK- (EPDM) Qualität bestehen. Sie müssen in
einer Ebene liegen und in den Gehrungen durchgezogen
oder mit Kleber homogen verbunden werden. Es dürfen nur
von Systemhersteller zugelassene Dichtungen verwendet
werden.

Qualitätsstandard
Es dürfen nur Profilsysteme angeboten werden, die den
Güte- und Prüfbestimmungen gemäß RAL-Richtlinien GZ
716/1 entsprechen. Alle Hauptprofile müssen mit dem
Prüfzeichen der Gütegemeinschaft (QKE) gekennzeichnet
sein. Entsprechende und gültige Prüfzeugnisse sind auf
Verlangen vorzulegen. Prüfnachweise müssen auf die
geforderten Beanspruchungen ausgestellt sein. Die zum
Einsatz kommende Flügelgröße muss in der erforderlichen
Beanspruchungsgruppe durch gültige Eignungsprüfungen
abgedeckt werden.

Profilausbildung
Blendrahmen müssen mindestens als 5-Kammerprofil,
Riegel, Pfosten und Flügel als Mehr-Kammerprofile
ausgebildet sein. Außenwandstärke nach RAL 3 mm,
Profiltiefe min. 58 mm. Die Befestigung aller
Beschlagteile muss durch min. zwei PVC - Wandungen
erfolgen. Blend- und Flügelrahmenfalze müssen nach
Vorschrift entwässert, Glasfalze zusätzlich belüftet
werden. Schlitze müssen min. 6 x 30 mm groß und
entsprechend den Richtlinien angeordnet sein.
Entwässerungen durch die Verstärkungskammer sind nicht
zulässig. Entwässerungsöffnungen in den Sichtflächen
müssen durch PVC-Kappen abgedeckt werden.

Rahmenverbindungen
Bei geschweißten Rahmenverbindungen muss die Nahtgüte
der Eck- und T-Stöße den Werten der
RAL-Gütebestimmungen entsprechen. Eckverbindungen sind
im Press-Stumpf-Schweißverfahren herzustellen.
Gehrungen müssen der Scheibenlast und den funktionellen
Belastungen dauerhaft standhalten. Bei Riegel und
Pfosten sind einwandfrei abdichtende
Schraubverbindungen zugelassen.

Beschläge
Beschläge müssen nach DIN 18357 ausgebildet sein und
den Güte- und Prüfbestimmungen der Gütegemeinschaft
entsprechen. Die Prüfnachweise müssen auf die
geforderten Beanspruchungen und Flügelgröße ausgestellt
sein. Eck-, Scherenlager und Rollzapfen müssen
justierbar sein. Das Ecklager muss den Flügel bei jeder
Stellung sicher führen und ein Aushebeln durch
aufschlagende Flügel verhindern. Die Ausstellschere
muss sicher verhindern, dass sich der Flügel bei einer
Fehlbedienung aushängt oder aufschlägt. Bei
Kippbeschlägen mit Gestänge muss zusätzlich eine
Sicherungsschere im Falz angebracht werden. Für
Drehbeschläge müssen die Scharniere und Lager im
Eckbereich angebracht werden und verstellbar sein.
Entsprechend der Flügelhöhe sind auf der Bandseite
ausreichend Verriegelungen zu montieren.
Balkon- und/oder Terrassentüren erhalten Rollschnäpper
und Zuziehgriff. Fußpunktausführung bei Balkon-
und/oder Terrassentüren siehe Positionstext.
Blendrahmenschwellen mit ALU - Trittschutz.

Montage
Ausgleich von Bewegungen durch Temperaturveränderungen,
Windlasten und Bauwerksverformungen muss gewährleistet
sein. Die Befestigung muss mit auf das Mauerwerk
abgestimmten Durchsteckdübeln oder Ankern spannungsfrei
erfolgen. Befestigungsabstand von Ecke oder Sprosse
muss ca. 200 mm, der Abstand untereinander max. 700 mm,
betragen.

Glasaufbau
Es dürfen nur ISO-Glasscheiben verwendet werden, die im
Randverbund ein Herstellungsdatum aufweisen.
Isolierverglasung muss der Beanspruchungsgruppe 5, der
Verglasungstabelle vom Institut für Fenstertechnik in
Rosenheim entsprechen. Brüstungsscheiben raumseitig mit
VSG.
Zusätzliche Forderungen siehe Ausschreibungstext.

Glaseinbau
Für Verglasungsarbeiten gelten folgende Richtlinien:
Garantieverbindung der ISO-Glashersteller
DIN  7863 Elastomer -Dichtstoffe
DIN 18056 Fensterwände
DIN 18361 Verglasungsarbeiten
DIN 18545 Abdichten von Verglasungen
Verarbeitungsrichtlinien der Dichtstoffhersteller
Verarbeitungsrichtlinien der Profilhersteller
Die nutzbare Glasfalztiefe muss für Isolierglas min. 21
mm betragen. Der Falzgrund muss eben, ohne Vorsprünge
ausgebildet sein und eine vollflächige Auflage der
Trage- und Distanzklötze haben. Glasleisten müssen
grundsätzlich innen liegen, maßgenau eingepasst und
konstruktiv so ausgebildet sein, dass sie durchlaufend
kraftschlüssig einrasten. Der Einbau von Paneelen
erfolgt sinngemäß, ggf. mit Falzverbreiterungsprofilen.
Scheibendicke, Dichtprofile und Glasleisten müssen
aufeinander abgestimmt sein. Dichtungen müssen in den
Flügelecken durchlaufen
(Endlosdichtung) und werden nur einmal am oberen
Flügelprofil durch Verkleben miteinander verbunden.

Verklotzen
Tragende Klötze müssen min. 100 mm lang und gegen
Verrutschen gesichert sein. Trage- und Distanzklötze
sind entsprechend der Flügelöffnungsart, nach den
Richtlinien der techn. Beratungsstelle des
Glaserhandwerks Hadamar (Schrift 3), einzusetzen.
Grundsätzlich dürfen keine Holzklötze verwendet werden.
Zur Verwendung kommen nur Klötze aus weichmacherfreien
Kunststoffen.

Fugenabdichtung
Anschlüsse zum Baukörper müssen den bauphysikalischen
Anforderungen gerecht werden, d. h. Anforderungen aus
Wärme-, Feuchtigkeits-, Schallschutz und
Fugenbewegungen sind zu beachten. Sie müssen einen
Dampfdruckausgleich zur Außenseite ermöglichen.
Raumseitige Fugen dienen umlaufend als Dampfbremse und
müssen verhindern, dass Feuchtigkeit zwischen Rahmen
und Wand eindringen kann. Das Dichtsystem muss mit den
angrenzenden Haftflächen nach DIN 52452 verträglich
sein. Die Vorschriften der Dichtsystem-Hersteller sind
zu berücksichtigen. Bei Abdichtungen mit spritzbaren
Dichtstoffen gelten DIN 18540 und DIN 18545 Teil 2.
Eine Zweiflankenhaftung ist sicherzustellen, bei
Verwendung von nicht saugenden Hinterfüllmaterialien.
Für die Abdichtungen mit vorkomprimierten Dichtbändern
sind die Herstellerangaben zu beachten. Für
Abdichtungen mit Abdichtungsfolie gilt DIN 18195. Zur
Wahrung der Funktionsfähigkeit sind diese mechanisch zu
sichern. PVC-Profile dürfen nicht mit bitumenhaltigen
Stoffen in Verbindung kommen. Es dürfen nur kalt
verschweißbare Folien verwendet werden.

Rollladen mit Aufsatzkasten
Verarbeitung und Montage von Rollladen erfolgt nach DIN
18358 und den Herstellerrichtlinien. Der Panzer darf im
geschlossenen Zustand keine Luftschlitze aufweisen und
ist mit Aufhängefedern und Arretierung auszubilden.
Entsprechend der DIN 1055 muss der Kasten statisch
ausreichend dimensioniert sein, Aussteifungen müssen im
Fensterblendrahmen und/oder als Stahl-Formteil im
Kasten angeordnet werden. Das Bodenprofil muss nach
außen geneigt sein um abtropfendes Regenwasser
abzuleiten. Kasten und Fenster müssen formschlüssig und
durch zusätzliches Verschrauben zusammengefügt werden.

Fensteranlagenbeschreibung

Nachfolgende U-Werte (UW) sind mind. einzuhalten:

Fenster: Uw = 0,86 W/(m²K), g 3 50% mit Rollläden

Bauteiltyp "Fenster" mit den Wärmeübergangswiderständen
Rsi = 0,13 und Rse = 0,04 m²K/W
Fenster
Uw = 0,86, g = 50%
Holz- bzw. Kunststoffenster
Wärmedurchgangskoeffizient nach EN ISO 10077-1
-------------------------------------------------------
-------------------------------------------------------
-------------------------
Einfachfenster, Tabellenwert UW = 0,86 (0,9) W/(m²K)
U-Wert des Fensters mit Zwei- / Dreischeibenverglasung,
30% Rahmenanteil, Tab. F.1
mit Ug = 0,56 und Uf = 1,00 W/(m²K)

UW = 0,86 W/(m²K) wird für die weiteren Berechnungen
angenommen

Fenster Treppenhaus: Uw = 1,00 W/(m²K), g > 50%

Bauteiltyp "Fenster" mit den Wärmeübergangswiderständen
Rsi = 0,13 und Rse = 0,04 m²K/W
Fenster
Uw = 1,1, g = 50%
Holz- bzw. Kunststoffenster
Wärmedurchgangskoeffizient nach EN ISO 10077-1
-------------------------------------------------------
-------------------------------------------------------
-------------------------
Einfachfenster, Tabellenwert UW = 1,00 (1,0) W/(m²K)
U-Wert des Fensters mit Zwei- / Dreischeibenverglasung,
30% Rahmenanteil, Tab. F.1
mit Ug = 0,70 und Uf = 1,20 W/(m²K)
UW = 1,00 W/(m²K) wird für die weiteren Berechnungen
angenommen

R'wR,R: > 32 dB (bewertetes Schalldämmmaß ohne
Rollladenkasten)

Profilart:  schmaler Blendrahmen und Flügel,
Abrollleiste, Trichter, Fensterbankanschlussprofil
Bodeneinstandsprofil bei allen bodentiefen Fenstern
bzw. Türen u. mit Trittschutzprofil

Profilfarbe:  beidseitig weiß

Beschlag:  LM - eloxiert, verdeckt, mit
Einhandbedienung einschl. weißer Abdeckkappen

Fensterolive:  weiß

Lippendichtung:  min. doppelt umlaufend

Montage:
- oben an Rollladenkasten
- unten an Betondecke, Mauerwerk oder Holzbalken
- seitlich an Mauerwerk oder Holzstiel

Anschlag: Innen ca. 40 mm (Anschlag gegen
Wärmedämmverbundsystem bzw. Holzfaserplatte)

Verglasungsart:
iplus Verglasung;
Bewertetes Schalldämm Maß Rw,r mindestens 30 dB (vgl.
DIN 4109, Beiblatt 1, Tab.40)
g-Wert 0,50 W/m2K

Abdichtung:
- Allseitig wärmegedämmt durch Ausfüllen der Fugen zum
Baukörper mit PU- Montageschaum
- Allseitig luft-/winddicht nach DIN 4108-7 z. B. durch
Einbau von überputzbaren Butylbändern innen
- Bei Verblendmauerwerk allseitig schlagregendicht und
diffusionsoffen nach DIN 18542 BG1 z. B. durch Einbau
von imprägnierten, UV - beständigen und
vorkomprimierten Schaumstoff-Dichtbändern.

Es dürfen nur Fensterprofile folgender Hersteller zur
Ausführung kommen:
Thyssen Polymer GmbH/ Kömmerling/ Brügmann/ Trocal/
Wavin/ Schüko u. Aluplast

Vom Bieter angebotenes Profilsystem (vom AN
auszufüllen)

Profilsystem: .................................

Serie: ..........................................

Vom Bieter angebotenes Beschlagsystem (vom AN
auszufüllen)

Dreh- und Drehkipp-Beschläge

Fabrikat: ..........................................

Serie: ..........................................

Vom Bieter angebotene Glasfabrik (vom AN auszufüllen)

Isolierverglasung

Fabrikat: ..........................................
Typ: ..........................................

Alle Fenster bzw. -Türen sind als flächenversetzte
Kunststoff-Fenster aus Hart - PVC gem. Zeichnungen
unter Beachtung der u. g. Ausführungsbeschreibung
fachgerecht herzustellen, zu liefern und einzubauen.

Angegebenen Maße dienen der Orientierung. Vor der
Fertigung ist ein örtliches Aufmaß zu nehmen und danach
entsprechend zu fertigen.

Regelausführung Fensteranlagen

1-flg. Fensteranlagen
Öffnungsart 1x Drehkippflügel

2-flg. Fensteranlagen
Öffnungsart 1x Drehkipp-/ u. 1 x Drehflügel

Verglasung Bad - u. WC  mit Satinierter-Verglasung -
weiß

Ansonsten Ausführung u. Aufteilung gem. beil.
Bauzeichnungen und schwellenarmes Austrittsprofil

Rollladenkastenanlage

System:  Elite XT
Hersteller:  Exte GmbH, Damaschkeweg 20, D-06366
Köthen-Tel. +43 3496 30995 0

Kasten
Revision von unten innen
Kastengröße:  (Höhe/Tiefe)  240/255 mm
Deckbreite der Lamellen:  K 51 (54/ 14 mm)
Längenbezogener Wärmedurchgangskoefizient: < 0,25
W/(mK)

Einbauhöhe bis:  0 - 9 m
Schallschutz: RW,R  > 35 dB
Alle Wand- u. Deckenanschlüsse sind auszuschäumen u.
winddicht auszubilden.

Rollladenpanzer
Kunststoffpanzer aus hochwertig lichtbeständigem
Kunststoff gegen seitliches Verschieben gesichert.
Kunststoffpanzer K51, 54 mm x 14,00 mm. Endstab aus
PVC-Winkelendleiste mit Endstabgleiter, alternativ
Stranggepresste Aluminiumwinkelendschiene mit
Endstabgleiter und Beschwerungseisen. Bedienung mit
Gurtzug, einschl. Gurtwickler und weißer Abdeckkappe

Führungsschienen
Aus hochwertig lichtbeständigem Kunststoff mit
eingezogenem arretiertem Keder

Optionalausführungen (insofern im Leistungsverzeichnis
abgefragt):

Rollladen-Rohrmotor (Einsteckantrieb): Der
Schalldruckpegel der elektrisch betriebenen Anlage von
30 dB(A) in schutzbedürftigen Räumen darf nicht
überschritten werden. Hier gilt die DIN 4109, Tab. 4-
Zeile 2, Tab.6, Ziff. 7 und Ziff. 2.5, Bbl.2. Hier ist
ein Nachweis durch den Hersteller zu erbringen.

Vom Bieter angebotenes Rollladenkastensystem (vom AN
auszufüllen)

Fabrikat: ............................

Serie:  ............................

Außen-Fensterbänke
Fabrikat:  Hengste oder gleichwertig
Typ:  Die "Schöne"
Farbe:  weiß
Überstand:  mind. 25 mm über fertiger Fassade

Aluminium-Außenfensterbänke mit Antidröhnbeschichtung
und Schutzfolie einschl. der erforderlichen
Stoßverbinder liefern und einbauen. Die Aufkantung der
Fensterbank ist mittels Spezialschrauben mit
Aluminium-Außenfensterbänke mit Antidröhnbeschichtung
und Schutzfolie einschl. der erforderlichen
Stoßverbinder liefern und einbauen.
Die Aufkantung der Fensterbank ist mittels
Spezialschrauben mit Unterlegscheiben und Abdeckkappen
in A2 Qualität an der Fenstersohlbank zu befestigen.
Zwischen der Fensterbankaufkantung und der Sohlbank ist
eine APTK-Dichtung einzulegen. Die seitlichen
Anschlüsse an die Fensterleibungen sind mit
aufsteckbaren Bordprofilen herzustellen.
Je Fensterbank sind mit mindestens 2 Vario-Halter
einzubauen (Abstand der Halter 1m).

Angebotenes Fensterbanksystem (vom AN auszufüllen)

Fabrikat: ............................  Serie:
............................

#### Abschnitt 04.01 Fenster

**04.01.0010 1-flg Fenster inkl. RK 1,260x 1,50**
1-flg. FE- u. RK-Anl. ca. B= 1,2600 m,  H=  1,500 mDK
gemäß Vorbemerkungen liefern und montieren.
Menge: 1,000 Stck

**04.01.0020 1-flg Fenster ohne RK 0,900 x 1,500**
1-flg. FE ohne RK ca. B= 0,900m,  H=  1,500 m DK gemäß
Vorbemerkungen liefern und montieren.
Menge: 1,000 Stck

**04.01.0030 1-flg Fenster ohne RK 0,900 x 1,150**
1-flg. FE ohne RK ca. B= 0,900m,  H=  1,150 m DK gemäß
Vorbemerkungen liefern und montieren.
Menge: 1,000 Stck

**04.01.0040 1 flg Balkontür inkl. RK 1,060 x 2,430**
1-flg. BK-Tür- u. RK-Anl. ca. B= 1,060  , H=  2,430 m
DK  gemäß Vorbemerkungen liefern und montieren.
Menge: 2,000 Stck

**04.01.0060 2-flg Fenster inkl. RK 2,300 x 1,220**
2-flg. FE- mit RK, ca. B= 2,300 m, H= 1,220 m, DK u.
D.Stulp  gemäß Vorbemerkungen liefern und montieren.

OK Unterlichter = OKF 0,90 m
Menge: 2,000 Stck

**04.01.0070 2-flg Fenster ohne RK 2,300 x 1,220**
2-flg. FE- ohne RK, ca. B= 2,300 m, H= 1,220 m, DK u.
D.Stulp  gemäß Vorbemerkungen liefern und montieren.

OK Unterlichter = OKF 0,90 m
Menge: 1,000 Stck

**04.01.0080 2-flg Fenster ohne RK 2,400 x 1,220**
2-flg. FE- ohne RK, ca. B= 2,400 m, H= 1,220 m, DK u.
D.Stulp  gemäß Vorbemerkungen liefern und montieren.

OK Unterlichter = OKF 0,90 m
Menge: 1,000 Stck

#### Abschnitt 04.02 Zusatzleistungen

**04.02.0010 Schwellenlose u. barriefreie Bodenschwelle**
Schwellenlose u. barriefreie Boden-/Nullschwelle für
Terrassen- u. Balkontüren mit vorzulegendem Prüfzeugnis
u. RC2-geprüft, nachHerstellervorschrift einbauen.
Menge: 2,120 m

**04.02.0020 Zulage für satiniertes Glas**
Menge: 2,400 m2

#### Abschnitt 04.03 Fensterbänke

**04.03.0010 Aluminium-Außenfensterbänke weiß**
Aluminium-Außenfensterbänke mit Antidröhnbeschichtung
und Schutzfolie einschl. der erforderlichen
Stoßverbinder liefern und einbauen.
Die Aufkantung der Fensterbank ist mittels
Spezialschrauben mit Unterlegscheiben und Abdeckkappen
in A2 Qualität an der Fenstersohlbank zu befestigen.
Zwischen der Fensterbankaufkantung und der Sohlbank ist
eine APTK-Dichtung einzulegen.
Die Fensterbänke sind bis unterhalb der
Rollladenführungs- schienen zu führen und seitl.
aufzukanten.
Die seitlichen Anschlüsse an die Fensterleibungen sind
mittels aufsteckbarer Bord-/Gleitprofile herzustellen.
Je Fensterbank sind mit mindestens 2 Vario-Halter
einzubauen (Abstand der Halter 1m).

Fabrikat :  BUG, Gutmann oder gleichwertig
Farbe  :  weiß einbrennlackiert
Breite  :  180 mm (Ausladung)
Menge: 14,130 m

**04.03.0020 Bordprofile als Zulage**
Aufsteckbare Bordprofile mit Gleitabschluss als Zulage
Menge: 20,000 Stck

**04.03.0030 Metall-Leichtbeton-Austrittsbank**
*** Bedarfsposition ohne GB
SLB-Metall-Leichtbeton-Austrittsbank mit
Riffelblechauflage aus Edelstahl. Schutzfolie,
seitlicher Abschluss ausgeklinkt, durch L- oder
U-Aufkantung mit geschlossenem Kopf bzw. ein
Balkonkopf, so dass die Fensterbank unterhalb der
Rollladen-Führungsschienen geführt wird, zwischen
Balkon, Terrasse etc. und Wohnbereich liefern und gem.
der Herstellerrichtlinie einbauen.

Im Bereich der rollstuhlgerechten Bodenschwelle ohne
hintere Aufkantung.

Überstand  : 10 mm
Tropfnase  : 40 mm
Farbe  : blank
Neigungswinkel  : 5°
Tiefe  : 180-210 mm (Ausladung)
Fabrikat  : Hengste oder gleichwertig
Menge: 1,000 m

**04.03.0031 Innenfensterbänke**
Einbau von Fensterbänken aus Naturstein, alle
sichtbaren Kanten gebrochen, Flächen poliert, bei allen
Fensteranlagenmit Brüstung (außer in den Bädern) und
auf den Schwellen der Fenstertüranlagen zu den
Dachterrassen (Dachloggien), einschl. evtl.
Ausklinkungen u. elastischer Versiegelungsarbeiten.

Material:  Marmor - Micro-Carrara
Plattendicke:  2 cm
Überstand:  3 cm
Verlegeart:  MW im Mörtelbett/ Holzuntergrund geklebt
änke
Menge: 14,130 m

#### Abschnitt 04.04 Stunden-/ Tagelohnarbeiten

*Hinweis*
Der Auftragnehmer ist ohne vorherige Anmeldung u. ohne
vorheriger schriftliche Zustimmung durch den
Auftraggeber (AG) nicht berechtigt Tagelohnarbeiten
auszuführen.
Geleistete Tagelohnarbeiten, die vor Ausführung nicht
schriftlich durch den AG beauftragt/ genehmigt wurden,
werden nicht vergütet.

**04.04.0010 Stundenlohn Meister**
*** Bedarfsposition ohne GB
Für evtl. erforderliche Arbeiten, die nicht im
Leistungsverzeichnis erfasst sind und gegen Nachweis
zur Ausführung kommen, werden verrechnet für:
Meister
Menge: 1,000 Std.

**04.04.0020 Stundenlohn Facharbeiter**
*** Bedarfsposition ohne GB
Für evtl. erforderliche Arbeiten, die nicht im
Leistungsverzeichnis erfasst sind und gegen Nachweis
zur Ausführung kommen, werden verrechnet für:
Facharbeiter
Menge: 1,000 Std.

**04.04.0030 Stundenlohn Helfer**
*** Bedarfsposition ohne GB
Für evtl. erforderliche Arbeiten, die nicht im
Leistungsverzeichnis erfasst sind und gegen Nachweis
zur Ausführung kommen, werden verrechnet für:
Helfer
Menge: 1,000 Std.

USt %: 19,00
